# Pararrayos con dispositivo de cebado "PDC"

- Propiedad del archivo: CYPE INGENIEROS, S.A.
- Formato: FIEBDC-3/2002
- Ámbito geográfico: Ecuador
- Divisa: USD
- Costes indirectos: 3.00 %
- Gastos generales: 13.00 %
- Beneficio industrial: 6.00 %
- IVA: 12.00 %

## I Instalaciones

### IP Protección frente al rayo

#### IPE Sistemas externos

**IPE030** Ud Pararrayos con dispositivo de cebado "PDC".
Sistema externo de protección frente al rayo, formado por pararrayos con dispositivo de cebado tipo "PDC", avance de 15 µs y radio de protección de 32 a 52 m, colocado en cubierta sobre mástil de acero galvanizado en caliente, de 1 1/2" de diámetro y 6 m de longitud. Incluso soportes, piezas especiales, pletina conductora de cobre estañado, vías de chispas, contador de los impactos de rayo recibidos, tubo de protección de la bajada y toma de tierra con pletina conductora de cobre estañado.
Incluye: Replanteo. Colocación del mástil. Ejecución de la toma de tierra. Montaje, conexionado y comprobación de su correcto funcionamiento.
Criterio de medición de proyecto: Número de unidades previstas, según documentación gráfica de Proyecto.
Criterio de medición de obra: Se medirá el número de unidades realmente ejecutadas según especificaciones de Proyecto.

| Código | Ud | Descripción | Rendimiento | Precio | Importe |
|---|---|---|---|---|---|
| mt41pea010aaa | Ud | Pararrayos tipo "PDC" con dispositivo de cebado electropulsante, avance en el cebado de 15 µs y radio de protección de 32 a 52 m, de 1 m de altura. (material) | 1.000 | 2279.98 | 2279.98 |
| mt41paa010a | Ud | Pieza de adaptación cabezal-mástil y acoplamiento cabezal-mástil-conductor, de latón, para mástil de 1 1/2" y bajante interior con cable de cobre de 8 a 10 mm de diámetro o pletina conductora de cobre estañado de 30x2 mm. (material) | 1.000 | 103.52 | 103.52 |
| mt41paa020a | Ud | Mástil de acero galvanizado en caliente, de 1 1/2" de diámetro y 6 m de longitud, para fijación a muro o estructura. (material) | 1.000 | 362.27 | 362.27 |
| mt41paa040a | Ud | Trípode de anclaje para mástil, con placa base de 500x500x10 mm, de acero galvanizado en caliente, de 1 m de longitud, para fijar con tornillos a cubierta. (material) | 1.000 | 653.40 | 653.40 |
| mt41pca010a | m | Pletina conductora de cobre estañado, desnuda, de 30x2 mm. (material) | 59.500 | 75.54 | 4494.63 |
| mt41paa056a | Ud | Soporte piramidal para conductor de 8 mm de diámetro o pletina conductora de entre 30x2 mm y 30x3,5 mm de sección, para fijación de la grapa a superficies horizontales. (material) | 16.000 | 14.33 | 229.28 |
| mt41paa050a | Ud | Grapa de acero inoxidable, para fijación de pletina conductora de entre 30x2 mm y 30x3,5 mm de sección a pared. (material) | 20.000 | 32.36 | 647.20 |
| mt41paa070a | Ud | Vía de chispas, para mástil de antena y conexión a pletina de cobre estañado. (material) | 1.000 | 380.91 | 380.91 |
| mt41paa080a | Ud | Vía de chispas, para unión entre tomas de tierra. (material) | 1.000 | 354.71 | 354.71 |
| mt41paa053a | Ud | Manguito de latón de 55x55 mm con placa intermedia, para unión múltiple de cables de cobre de 8 a 10 mm de diámetro y pletinas conductoras de cobre estañado de 30x2 mm. (material) | 2.000 | 42.86 | 85.72 |
| mt41paa060a | Ud | Contador mecánico de los impactos de rayo recibidos por el sistema de protección. (material) | 1.000 | 692.26 | 692.26 |
| mt41paa052a | Ud | Manguito seccionador de latón, de 70x50x15 mm, con sistema de bisagra, para unión de pletinas conductoras de entre 30x2 mm y 30x3,5 mm de sección. (material) | 1.000 | 55.34 | 55.34 |
| mt41pca020a | Ud | Tubo de acero galvanizado, de 2 m de longitud, para la protección de la bajada de la pletina conductora. (material) | 1.000 | 75.19 | 75.19 |
| mt35ata010a | Ud | Caja de revisión de polipropileno para toma de tierra, de 250x250x250 mm, con tapa de registro. (material) | 3.000 | 173.85 | 521.55 |
| mt35ata020a | Ud | Puente para comprobación de puesta a tierra de la instalación eléctrica. (material) | 2.000 | 131.81 | 263.62 |
| mt35ate020a | Ud | Electrodo para red de toma de tierra cobreado con 254 µm, fabricado en acero, de 14,3 mm de diámetro y 2 m de longitud. (material) | 2.000 | 66.18 | 132.36 |
| mt41paa140a | Ud | Pieza de latón, para unión de electrodo de toma de tierra a cable de cobre de 8 a 10 mm de diámetro o pletina conductora de cobre estañado de 30x2 mm. (material) | 2.000 | 28.03 | 56.06 |
| mt35ate010a | Ud | Electrodo dinámico para red de toma de tierra, de 28 mm de diámetro y 2,5 m de longitud, de larga duración, con efecto condensador. (material) | 1.000 | 496.18 | 496.18 |
| mt35ata030a | Ud | Bote de 5 kg de gel concentrado, ecológico y no corrosivo, para la preparación de 20 litros de mejorador de la conductividad de puestas a tierra. (material) | 2.000 | 131.61 | 263.22 |
| mo007 | h | Técnico instalador de pararrayos. (mano de obra) | 24.124 | 10.62 | 256.20 |
| mo106 | h | Ayudante instalador de pararrayos. (mano de obra) | 24.124 | 6.62 | 159.70 |
| % | % | Herramienta menor | 2 % | 12563.30 | 251.27 |
|  |  | Costes directos |  |  | 12814.57 |
