# Bote sifónico

- Propiedad del archivo: CYPE INGENIEROS, S.A.
- Formato: FIEBDC-3/2002
- Ámbito geográfico: Ecuador
- Divisa: USD
- Costes indirectos: 3.00 %
- Gastos generales: 13.00 %
- Beneficio industrial: 6.00 %
- IVA: 12.00 %

## I Instalaciones

### IS Evacuación de aguas

#### ISD Derivaciones individuales

**ISD008** Ud Bote sifónico.
Bote sifónico de polipropileno con carga mineral, insonorizado, de 110 mm de diámetro, con cuatro entradas de 40 mm de diámetro y una salida de 40 mm de diámetro, con tapa ciega de acero inoxidable, colocado superficialmente bajo la losa. Incluso prolongador.
Incluye: Presentación en seco de los tubos. Montaje, conexionado y comprobación de su correcto funcionamiento.
Criterio de medición de proyecto: Número de unidades previstas, según documentación gráfica de Proyecto.
Criterio de medición de obra: Se medirá el número de unidades realmente ejecutadas según especificaciones de Proyecto.

| Código | Ud | Descripción | Rendimiento | Precio | Importe |
|---|---|---|---|---|---|
| mt36boj020a | Ud | Bote sifónico de polipropileno con carga mineral, insonorizado, de 110 mm de diámetro, con cuatro entradas de 40 mm de diámetro y una salida de 40 mm de diámetro, con tapa ciega de acero inoxidable. (material) | 1.000 | 34.05 | 34.05 |
| mt36boj025a | Ud | Tubo de polipropileno con carga mineral, para prolongación de bote sifónico, de 110 mm de diámetro y de 500 mm de altura. (material) | 1.000 | 15.22 | 15.22 |
| mo008 | h | Plomero. (mano de obra) | 0.303 | 10.62 | 3.22 |
| mo107 | h | Ayudante plomero. (mano de obra) | 0.151 | 6.62 | 1.00 |
| % | % | Herramienta menor | 2 % | 53.49 | 1.07 |
|  |  | Costes directos |  |  | 54.56 |
