# Puerta interior corrediza, de madera

- Propiedad del archivo: CYPE INGENIEROS, S.A.
- Formato: FIEBDC-3/2002
- Ámbito geográfico: Ecuador
- Divisa: USD
- Costes indirectos: 3.00 %
- Gastos generales: 13.00 %
- Beneficio industrial: 6.00 %
- IVA: 12.00 %

## L Carpintería, closets, cerrajería, vidrios y protecciones solares

### LP Puertas interiores

#### LPM De madera

**LPM021** Ud Puerta interior corrediza, de madera.
Puerta interior corrediza para doble tabique con hueco, panelada, de una hoja de 205x60x3,8 cm, con bastidor, refuerzos y paneles de madera maciza de laurel, acabada en crudo para barnizar en obra; marco de madera maciza. Incluso tapamarcos del mismo material y acabado que la hoja, herrajes de colgar, de cierre y tiradera con manecilla para cierre de aluminio, serie básica.
Incluye: Presentación de la puerta. Colocación, aplomado y nivelación de marcos. Recibido a la obra de los elementos de fijación de marcos. Colocación de los herrajes de colgar y guías. Colocación de la hoja. Colocación de los herrajes de cierre. Colocación de accesorios. Ajuste final.
Criterio de medición de proyecto: Número de unidades previstas, según documentación gráfica de Proyecto.
Criterio de medición de obra: Se medirá el número de unidades realmente ejecutadas según especificaciones de Proyecto.

| Código | Ud | Descripción | Rendimiento | Precio | Importe |
|---|---|---|---|---|---|
| mt22aap012a | Ud | Marco de madera maciza, para puerta de una hoja, con elementos de fijación. (material) | 2.000 | 32.90 | 65.80 |
| mt23ppb100a | Ud | Herrajes de colgar, kit para puerta corrediza. (material) | 1.000 | 12.27 | 12.27 |
| mt23ppb102c | m | Carril puerta corrediza doble aluminio. (material) | 1.530 | 13.98 | 21.39 |
| mt22pec020aa | Ud | Hoja de puerta interior panelada, compuesta por bastidor, refuerzos y paneles de madera maciza de laurel, acabada en crudo para barnizar en obra, 205x60x3,8 cm, según NTE INEN 1 995, incluso tapamarcos, para puerta corrediza. (material) | 1.000 | 86.56 | 86.56 |
| mt23hba020j | Ud | Tiradera con manecilla para cierre de aluminio, serie básica, para puerta interior corrediza, para interior. (material) | 1.000 | 40.20 | 40.20 |
| op00cla010 |  | Clavadora neumática. | 1.000 | 0.00 | 0.00 |
| op00gra010 |  | Grapadora. | 1.000 | 0.00 | 0.00 |
| op00sie010 |  | Sierra de calar. | 1.000 | 0.00 | 0.00 |
| op00cep010 |  | Garlopa. | 1.000 | 0.00 | 0.00 |
| op00ato010 |  | Atornillador. | 1.000 | 0.00 | 0.00 |
| op00tro010 |  | Tronzador. | 1.000 | 0.00 | 0.00 |
| mo017 | h | Carpintero. (mano de obra) | 1.608 | 11.27 | 18.12 |
| mo058 | h | Ayudante carpintero. (mano de obra) | 1.608 | 7.16 | 11.51 |
| % | % | Herramienta menor | 2 % | 255.85 | 5.12 |
|  |  | Costes directos |  |  | 260.97 |
