# Tiradera para puerta de vidrio templado

- Propiedad del archivo: CYPE INGENIEROS, S.A.
- Formato: FIEBDC-3/2002
- Ámbito geográfico: Ecuador
- Divisa: USD
- Costes indirectos: 3.00 %
- Gastos generales: 13.00 %
- Beneficio industrial: 6.00 %
- IVA: 12.00 %

## L Carpintería, closets, cerrajería, vidrios y protecciones solares

### LV Vidrios

#### LVT Templados

**LVT023** Ud Tiradera para puerta de vidrio templado.
Tiradera doble para puerta de vidrio templado, de acero inoxidable AISI 304, acabado pulido, de tubo de 25 mm de diámetro, 300 mm de longitud y 200 mm de distancia entre taladros. Incluso fijaciones.
Incluye: Replanteo. Colocación y fijación del tiradera.
Criterio de medición de proyecto: Número de unidades previstas, según documentación gráfica de Proyecto.
Criterio de medición de obra: Se medirá el número de unidades realmente ejecutadas según especificaciones de Proyecto.

| Código | Ud | Descripción | Rendimiento | Precio | Importe |
|---|---|---|---|---|---|
| mt21vts040ea | Ud | Tiradera doble para puerta de vidrio, de acero inoxidable AISI 304, acabado pulido, de tubo de 25 mm de diámetro, 300 mm de longitud y 200 mm de distancia entre taladros, con fijaciones. (material) | 1.000 | 34.62 | 34.62 |
| mo011 | h | Montador. (mano de obra) | 0.317 | 10.62 | 3.37 |
| mo080 | h | Ayudante montador. (mano de obra) | 0.063 | 6.62 | 0.42 |
| % | % | Herramienta menor | 2 % | 38.41 | 0.77 |
|  |  | Costes directos |  |  | 39.18 |
