# Aislamiento termoacústico exterior de ductos metálicos

- Propiedad del archivo: CYPE INGENIEROS, S.A.
- Formato: FIEBDC-3/2002
- Ámbito geográfico: Ecuador
- Divisa: USD
- Costes indirectos: 3.00 %
- Gastos generales: 13.00 %
- Beneficio industrial: 6.00 %
- IVA: 12.00 %

## N Aislamientos e impermeabilizaciones

### NA Aislamientos térmicos

#### NAC Ductos metálicos

**NAC010** m² Aislamiento termoacústico exterior de ductos metálicos.
Aislamiento termoacústico exterior para ducto metálico rectangular de climatización, realizado con manta de lana de vidrio, revestida por una de sus caras con papel kraft-aluminio que actúa como barrera de vapor, de 50 mm de espesor, resistencia térmica 1,25 m²K/W, conductividad térmica 0,04 W/(mK), fijado con cinta autoadhesiva de aluminio. Incluso cinta autoadhesiva de aluminio para el sellado de juntas.
Incluye: Limpieza y preparación de la superficie soporte. Replanteo y corte del aislamiento. Colocación del aislamiento. Fijación del aislamiento. Sellado de juntas y uniones.
Criterio de medición de proyecto: Superficie medida según documentación gráfica de Proyecto.
Criterio de medición de obra: Se medirá la superficie realmente ejecutada según especificaciones de Proyecto.

| Código | Ud | Descripción | Rendimiento | Precio | Importe |
|---|---|---|---|---|---|
| mt42con140a | m² | Manta de lana de vidrio, revestida por una de sus caras con papel kraft-aluminio que actúa como barrera de vapor, de 50 mm de espesor, resistencia térmica 1,25 m²K/W, conductividad térmica 0,04 W/(mK), Euroclase B-s1, d0 de reacción al fuego, para el aislamiento de ductos de aire en climatización. (material) | 1.100 | 7.69 | 8.46 |
| mt42con020 | m | Cinta autoadhesiva de aluminio, de 50 micras de espesor y 65 mm de anchura, a base de resinas acrílicas, para el sellado y fijación del aislamiento. (material) | 1.500 | 0.27 | 0.41 |
| mo054 | h | Colocador de aislantes. (mano de obra) | 0.135 | 10.62 | 1.43 |
| mo101 | h | Ayudante colocador de aislantes. (mano de obra) | 0.135 | 6.62 | 0.89 |
| % | % | Herramienta menor | 2 % | 11.19 | 0.22 |
|  |  | Costes directos |  |  | 11.41 |
