# Aislamiento térmico de base de muro, con vidrio celular

- Propiedad del archivo: CYPE INGENIEROS, S.A.
- Formato: FIEBDC-3/2002
- Ámbito geográfico: Ecuador
- Divisa: USD
- Costes indirectos: 3.00 %
- Gastos generales: 13.00 %
- Beneficio industrial: 6.00 %
- IVA: 12.00 %

## N Aislamientos e impermeabilizaciones

### NA Aislamientos térmicos

#### NAJ Puentes térmicos

**NAJ110** m Aislamiento térmico de base de muro, con vidrio celular.
Aislamiento térmico de base de muro, formado por banda de vidrio celular, de 115 mm de espesor y 175 mm de anchura, resistencia a compresión >= 1600 kPa, resistencia térmica 0,2857 m²K/W, conductividad térmica 0,05 W/(mK) y Euroclase A1 de reacción al fuego, recibida con mortero de cemento, confeccionado en obra, dosificación 1:6.
Incluye: Limpieza y preparación de la superficie soporte. Replanteo de las piezas. Corte del aislante. Aplicación del mortero. Colocación del aislamiento.
Criterio de medición de proyecto: Superficie medida según documentación gráfica de Proyecto.
Criterio de medición de obra: Se medirá la superficie realmente ejecutada según especificaciones de Proyecto.

| Código | Ud | Descripción | Rendimiento | Precio | Importe |
|---|---|---|---|---|---|
| mt16pvi040x | m | Banda de vidrio celular, de 115 mm de espesor y 175 mm de anchura, resistencia a compresión >= 1600 kPa, resistencia térmica 0,2857 m²K/W, conductividad térmica 0,05 W/(mK) y Euroclase A1 de reacción al fuego; para colocar en la base de muros. (material) | 1.000 | 153.39 | 153.39 |
| mt08aaa010a | m³ | Agua. (material) | 0.006 | 1.83 | 0.01 |
| mt01arg005a | t | Arena de cantera, para mortero preparado en obra. (material) | 0.004 | 24.41 | 0.10 |
| mt08cem000c | kg | Cemento gris en sacos. (material) | 0.639 | 0.17 | 0.11 |
| mq06hor010 | h | Concretera eléctrica con una capacidad de amasado de 160 l. (maquinaria) | 0.006 | 3.75 | 0.02 |
| mo054 | h | Colocador de aislantes. (mano de obra) | 0.159 | 10.62 | 1.69 |
| mo101 | h | Ayudante colocador de aislantes. (mano de obra) | 0.159 | 6.62 | 1.05 |
| % | % | Herramienta menor | 2 % | 156.37 | 3.13 |
|  |  | Costes directos |  |  | 159.50 |
