# Aislamiento acústico a ruido aéreo de bajante, con paneles

- Propiedad del archivo: CYPE INGENIEROS, S.A.
- Formato: FIEBDC-3/2002
- Ámbito geográfico: Ecuador
- Divisa: USD
- Costes indirectos: 3.00 %
- Gastos generales: 13.00 %
- Beneficio industrial: 6.00 %
- IVA: 12.00 %

## N Aislamientos e impermeabilizaciones

### NB Aislamientos acústicos

#### NBA Tuberías y bajantes

**NBA021** m² Aislamiento acústico a ruido aéreo de bajante, con paneles.
Aislamiento acústico a ruido aéreo de bajante, realizado con panel multicapa, de 73 mm de espesor total, formado por un panel de lana de roca de 48 mm de espesor revestido por cada una de sus caras con una placa de yeso laminado, realizando con él un cajón que aloje la bajante. Incluso sellado de paneles.
Incluye: Formación del cajón. Sellado de paneles.
Criterio de medición de proyecto: Superficie medida según documentación gráfica de Proyecto.
Criterio de medición de obra: Se medirá la superficie realmente ejecutada según especificaciones de Proyecto.

| Código | Ud | Descripción | Rendimiento | Precio | Importe |
|---|---|---|---|---|---|
| mt16lrw070a | m² | Panel multicapa, de 73 mm de espesor total, formado por un panel de lana de roca de 48 mm de espesor revestido por cada una de sus caras con una placa de yeso laminado, para aislamiento acústico de bajantes. (material) | 1.050 | 59.89 | 62.88 |
| op00ato010 |  | Atornillador. | 1.000 | 0.00 | 0.00 |
| op00fre010 |  | Fresadora. | 1.000 | 0.00 | 0.00 |
| mo053 | h | Montador de mamparas y sistemas de placas. (mano de obra) | 0.490 | 10.62 | 5.20 |
| mo100 | h | Ayudante montador de mamparas y sistemas de placas. (mano de obra) | 0.306 | 6.62 | 2.03 |
| % | % | Herramienta menor | 2 % | 70.11 | 1.40 |
|  |  | Costes directos |  |  | 71.51 |
