# Aislamiento acústico a ruido aéreo entre placas, en cielo raso de placas, con láminas viscoelásticas

- Propiedad del archivo: CYPE INGENIEROS, S.A.
- Formato: FIEBDC-3/2002
- Ámbito geográfico: Ecuador
- Divisa: USD
- Costes indirectos: 3.00 %
- Gastos generales: 13.00 %
- Beneficio industrial: 6.00 %
- IVA: 12.00 %

## N Aislamientos e impermeabilizaciones

### NB Aislamientos acústicos

#### NBT Cielos rasos

**NBT050** m² Aislamiento acústico a ruido aéreo entre placas, en cielo raso de placas, con láminas viscoelásticas.
Aislamiento acústico a ruido aéreo entre placas, en cielo raso de placas, con lámina viscoelástica de alta densidad, de 2 mm de espesor, adherida entre las placas con adhesivo a base de caucho sintético.
Criterio de valoración económica: El precio no incluye el cielo raso.
Incluye: Limpieza y preparación de la superficie soporte. Corte del aislamiento. Colocación del aislamiento en la placa ya montada.
Criterio de medición de proyecto: Superficie medida según documentación gráfica de Proyecto.
Criterio de medición de obra: Se medirá la superficie realmente ejecutada según especificaciones de Proyecto.

| Código | Ud | Descripción | Rendimiento | Precio | Importe |
|---|---|---|---|---|---|
| mt16ptd060Cb | m² | Lámina viscoelástica de alta densidad, de 2 mm de espesor; con 36,4 dB de índice global de reducción acústica, Rw. (material) | 1.050 | 5.52 | 5.80 |
| mt16afd010a | l | Adhesivo a base de caucho sintético, para fijación de materiales aislantes. (material) | 0.250 | 11.05 | 2.76 |
| mo054 | h | Colocador de aislantes. (mano de obra) | 0.094 | 10.62 | 1.00 |
| mo101 | h | Ayudante colocador de aislantes. (mano de obra) | 0.094 | 6.62 | 0.62 |
| % | % | Herramienta menor | 2 % | 10.18 | 0.20 |
|  |  | Costes directos |  |  | 10.38 |
