# Pastilla antivibración, de caucho

- Propiedad del archivo: CYPE INGENIEROS, S.A.
- Formato: FIEBDC-3/2002
- Ámbito geográfico: Ecuador
- Divisa: USD
- Costes indirectos: 3.00 %
- Gastos generales: 13.00 %
- Beneficio industrial: 6.00 %
- IVA: 12.00 %

## N Aislamientos e impermeabilizaciones

### NC Amortiguación de vibraciones

#### NCA Amortiguadores y elementos antivibración

**NCA010** Ud Pastilla antivibración, de caucho.
Pastilla antivibración de caucho, de 50x50x25 mm y 100 kg de carga máxima.
Incluye: Replanteo. Colocación de la pastilla antivibración.
Criterio de medición de proyecto: Número de unidades previstas, según documentación gráfica de Proyecto.
Criterio de medición de obra: Se medirá el número de unidades realmente ejecutadas según especificaciones de Proyecto.

| Código | Ud | Descripción | Rendimiento | Precio | Importe |
|---|---|---|---|---|---|
| mt16avg010a | Ud | Pastilla antivibración de caucho, de 50x50x25 mm y 100 kg de carga máxima. (material) | 1.000 | 1.62 | 1.62 |
| mo054 | h | Colocador de aislantes. (mano de obra) | 0.123 | 10.62 | 1.31 |
| mo101 | h | Ayudante colocador de aislantes. (mano de obra) | 0.123 | 6.62 | 0.81 |
| % | % | Herramienta menor | 2 % | 3.74 | 0.07 |
|  |  | Costes directos |  |  | 3.81 |
