# Adecuación acústico en paramentos verticales, con paneles de lana de roca

- Propiedad del archivo: CYPE INGENIEROS, S.A.
- Formato: FIEBDC-3/2002
- Ámbito geográfico: Ecuador
- Divisa: USD
- Costes indirectos: 3.00 %
- Gastos generales: 13.00 %
- Beneficio industrial: 6.00 %
- IVA: 12.00 %

## N Aislamientos e impermeabilizaciones

### NT Adecuación acústico

#### NTP Paramentos verticales

**NTP005** Ud Adecuación acústico en paramentos verticales, con paneles de lana de roca.
Adecuación acústico en paramentos verticales, situado a una altura mayor o igual a 4 m, con panel acústico autoportante de lana de roca volcánica, rectangular, de 1760x1160x40 mm, revestido por la cara visible con un velo mineral de color blanco, y con un fieltro acústico por la cara opuesta, con los cantos pintados, con fijaciones mecánicas, sobre el paramento. Incluso kit de montaje, para la fijación de paneles de lana de roca con una separación entre el panel y el paramento vertical de 65 mm.
Incluye: Limpieza y preparación de la superficie soporte. Fijación de los perfiles al paramento. Inserción de los perfiles de suspensión en el panel. Inserción de las piezas distanciadoras en el panel. Colocación del panel.
Criterio de medición de proyecto: Número de unidades previstas, según documentación gráfica de Proyecto.
Criterio de medición de obra: Se medirá el número de unidades realmente ejecutadas según especificaciones de Proyecto.

| Código | Ud | Descripción | Rendimiento | Precio | Importe |
|---|---|---|---|---|---|
| mt16par135cb | Ud | Panel acústico autoportante de lana de roca volcánica, rectangular, de 1760x1160x40 mm, revestido por la cara visible con un velo mineral de color blanco, y con un fieltro acústico por la cara opuesta, con los cantos pintados, Euroclase A1 de reacción al fuego. (material) | 1.000 | 341.16 | 341.16 |
| mt12par205c | Ud | Kit de montaje, formado por dos perfiles de fijación, dos perfiles de suspensión, dos piezas distanciadoras con dos pernos M8 de 60 mm de longitud, tacos y tornillos; para la fijación de paneles de lana de roca a paramentos verticales. (material) | 1.000 | 72.22 | 72.22 |
| op00tal010 |  | Taladro. | 1.000 | 0.00 | 0.00 |
| op00ato010 |  | Atornillador. | 1.000 | 0.00 | 0.00 |
| mo054 | h | Colocador de aislantes. (mano de obra) | 0.404 | 10.62 | 4.29 |
| mo101 | h | Ayudante colocador de aislantes. (mano de obra) | 0.067 | 6.62 | 0.44 |
| % | % | Herramienta menor | 2 % | 418.11 | 8.36 |
|  |  | Costes directos |  |  | 426.47 |
