# Lucernario de placas translúcidas, en cubierta plana

- Propiedad del archivo: CYPE INGENIEROS, S.A.
- Formato: FIEBDC-3/2002
- Ámbito geográfico: Ecuador
- Divisa: USD
- Costes indirectos: 3.00 %
- Gastos generales: 13.00 %
- Beneficio industrial: 6.00 %
- IVA: 12.00 %

## Q Cubiertas

### QL Lucernarios

#### QLL De placas translúcidas sintéticas

**QLL010** m² Lucernario de placas translúcidas, en cubierta plana.
Lucernario a dos aguas en cubierta plana, con losa alveolar translúcida plana de policarbonato celular, de 25 mm de espesor, color blanco opal translúcido, conductividad térmica 1,4 W/(mK), Euroclase B-s1, d0 de reacción al fuego, con una transmisión de luminosidad del 44%, proporcionando un aislamiento acústico de 23 dB. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpc010j | m² | Losa alveolar translúcida plana de policarbonato celular, de 25 mm de espesor, color blanco opal translúcido, conductividad térmica 1,4 W/(mK), Euroclase B-s1, d0 de reacción al fuego, con una transmisión de luminosidad del 44%, proporcionando un aislamiento acústico de 23 dB y con tratamiento a los rayos UV en las dos caras. (material) | 1.050 | 55.60 | 58.38 |
| mt21lpc030 | Ud | Kit de accesorios de fijación, para placas de policarbonato celular, en lucernarios, formado por tornillos autorroscantes de acero inoxidable, arandela de aluminio y EPDM piezas de protección de polipropileno para colocar a presión, cinta autoadhesiva y perfiles de cierre lateral. (material) | 0.200 | 44.42 | 8.88 |
| mt22www050a | Ud | Cartucho de 300 ml de silicona neutra oxímica, de elasticidad permanente y curado rápido, color blanco, rango de temperatura de trabajo de -60 a 150°C, con resistencia a los rayos UV, dureza Shore A aproximada de 22, según ISO 868 y elongación a rotura >= 800%, según ISO 8339. (material) | 0.200 | 6.26 | 1.25 |
| mo011 | h | Montador. (mano de obra) | 0.312 | 10.62 | 3.31 |
| mo080 | h | Ayudante montador. (mano de obra) | 0.312 | 6.62 | 2.07 |
| % | % | Herramienta menor | 2 % | 73.89 | 1.48 |
|  |  | Costes directos |  |  | 75.37 |
