# Piezas especiales para cubierta inclinada de placas asfálticas

- Propiedad del archivo: CYPE INGENIEROS, S.A.
- Formato: FIEBDC-3/2002
- Ámbito geográfico: Ecuador
- Divisa: USD
- Costes indirectos: 3.00 %
- Gastos generales: 13.00 %
- Beneficio industrial: 6.00 %
- IVA: 12.00 %

## Q Cubiertas

### QU Componentes de cubiertas inclinadas y curvas

#### QUA De placas asfálticas

**QUA012** Ud Piezas especiales para cubierta inclinada de placas asfálticas.
Placa translúcida de poliéster, de perfil ondulado, de 95x200 cm, para cubierta inclinada, con una pendiente mayor del 10%. Incluso accesorios de fijación de las piezas a las placas.
Incluye: Replanteo y colocación de las piezas especiales sobre las placas de cubierta. Fijación de las piezas a las placas.
Criterio de medición de proyecto: Número de unidades previstas, según documentación gráfica de Proyecto.
Criterio de medición de obra: Se medirá el número de unidades realmente ejecutadas según especificaciones de Proyecto.

| Código | Ud | Descripción | Rendimiento | Precio | Importe |
|---|---|---|---|---|---|
| mt13lpo180a | Ud | Placa translúcida de poliéster, de perfil ondulado, de 95x200 cm, para cubierta de placas asfálticas. (material) | 1.000 | 39.47 | 39.47 |
| mt13lpo032c | Ud | Clavo, para fijación sobre soporte de madera. (material) | 29.000 | 0.10 | 2.90 |
| mo051 | h | Montador de fachadas y cubiertas de paneles metálicos. (mano de obra) | 0.552 | 11.41 | 6.30 |
| mo098 | h | Ayudante montador de fachadas y cubiertas de paneles metálicos. (mano de obra) | 0.245 | 7.12 | 1.74 |
| % | % | Herramienta menor | 2 % | 50.41 | 1.01 |
|  |  | Costes directos |  |  | 51.42 |
