# Piezas especiales para cubierta inclinada de fibrocemento sin amianto

- Propiedad del archivo: CYPE INGENIEROS, S.A.
- Formato: FIEBDC-3/2002
- Ámbito geográfico: Ecuador
- Divisa: USD
- Costes indirectos: 3.00 %
- Gastos generales: 13.00 %
- Beneficio industrial: 6.00 %
- IVA: 12.00 %

## Q Cubiertas

### QU Componentes de cubiertas inclinadas y curvas

#### QUC De placas de fibrocemento sin amianto

**QUC012** Ud Piezas especiales para cubierta inclinada de fibrocemento sin amianto.
Placa ondulada translúcida de policarbonato celular, incolora, resistente a los rayos ultravioleta de 3000 mm de longitud, 1050 mm de anchura y 4 mm de espesor, colocada sobre las placas, con un solape mínimo de 10 cm, para cubierta inclinada, con una pendiente mayor del 10%. Incluso accesorios de fijación a las placas.
Incluye: Replanteo y colocación de las piezas especiales sobre las placas de cubierta. Fijación de las piezas a las placas.
Criterio de medición de proyecto: Número de unidades previstas, según documentación gráfica de Proyecto.
Criterio de medición de obra: Se medirá el número de unidades realmente ejecutadas según especificaciones de Proyecto.

| Código | Ud | Descripción | Rendimiento | Precio | Importe |
|---|---|---|---|---|---|
| mt13eur080k | Ud | Placa ondulada translúcida de policarbonato celular, incolora, resistente a los rayos ultravioleta de 3000 mm de longitud, 1050 mm de anchura y 4 mm de espesor. (material) | 1.000 | 74.58 | 74.58 |
| mo051 | h | Montador de fachadas y cubiertas de paneles metálicos. (mano de obra) | 0.552 | 10.62 | 5.86 |
| mo098 | h | Ayudante montador de fachadas y cubiertas de paneles metálicos. (mano de obra) | 0.245 | 6.62 | 1.62 |
| % | % | Herramienta menor | 2 % | 82.06 | 1.64 |
|  |  | Costes directos |  |  | 83.70 |
