# Teja solar fotovoltaica plana con encaje

- Propiedad del archivo: CYPE INGENIEROS, S.A.
- Formato: FIEBDC-3/2002
- Ámbito geográfico: Ecuador
- Divisa: USD
- Costes indirectos: 3.00 %
- Gastos generales: 13.00 %
- Beneficio industrial: 6.00 %
- IVA: 12.00 %

## Q Cubiertas

### QU Componentes de cubiertas inclinadas y curvas

#### QUF De tejas solares fotovoltaicas

**QUF006** Ud Teja solar fotovoltaica plana con encaje.
Teja solar fotovoltaica plana con encaje de células de cobre, indio, galio y selenio (CIGS), color negro, dimensiones 457x1268x26 mm, potencia máxima (Wp) 56 W, tensión a máxima potencia (Vmp) 33 V, intensidad a máxima potencia (Imp) 1,7 A, tensión en circuito abierto (Voc) 41,3 V, intensidad de cortocircuito (Isc) 1,89 A, marco de aluminio, capa frontal de vidrio templado de 3,2 mm de espesor, capa posterior de vidrio templado de 1,8 mm de espesor, temperatura de trabajo -40°C hasta 85°C, peso 9,3 kg, con caja de conexiones grado de protección IP67, con cables polarizados de 4 mm² de sección y 900 mm de longitud y conectores MC4. Incluso accesorios de montaje y material de conexionado eléctrico.
Incluye: Colocación y fijación. Conexionado y comprobación de su correcto funcionamiento.
Criterio de medición de proyecto: Número de unidades previstas, según documentación gráfica de Proyecto.
Criterio de medición de obra: Se medirá el número de unidades realmente ejecutadas según especificaciones de Proyecto.

| Código | Ud | Descripción | Rendimiento | Precio | Importe |
|---|---|---|---|---|---|
| mt35teb010a | Ud | Teja solar fotovoltaica plana con encaje de células de cobre, indio, galio y selenio (CIGS), color negro, dimensiones 457x1268x26 mm, potencia máxima (Wp) 56 W, tensión a máxima potencia (Vmp) 33 V, intensidad a máxima potencia (Imp) 1,7 A, tensión en circuito abierto (Voc) 41,3 V, intensidad de cortocircuito (Isc) 1,89 A, marco de aluminio, capa frontal de vidrio templado de 3,2 mm de espesor, capa posterior de vidrio templado de 1,8 mm de espesor, temperatura de trabajo -40°C hasta 85°C, peso 9,3 kg, con caja de conexiones grado de protección IP67, con cables polarizados de 4 mm² de sección y 900 mm de longitud y conectores MC4. (material) | 1.000 | 246.40 | 246.40 |
| mo003 | h | Electricista. (mano de obra) | 0.245 | 10.62 | 2.60 |
| mo102 | h | Ayudante electricista. (mano de obra) | 0.245 | 6.62 | 1.62 |
| % | % | Herramienta menor | 2 % | 250.62 | 5.01 |
|  |  | Costes directos |  |  | 255.63 |
