# Cobertura de tejas de hormigón

- Propiedad del archivo: CYPE INGENIEROS, S.A.
- Formato: FIEBDC-3/2002
- Ámbito geográfico: Ecuador
- Divisa: USD
- Costes indirectos: 3.00 %
- Gastos generales: 13.00 %
- Beneficio industrial: 6.00 %
- IVA: 12.00 %

## Q Cubiertas

### QU Componentes de cubiertas inclinadas y curvas

#### QUH De tejas de hormigón

**QUH030** m² Cobertura de tejas de hormigón.
Cobertura de tejas de hormigón, perfil árabe, color rojo, 42x33 cm, recibidas con mortero de cemento, confeccionado en obra, dosificación 1:8, directamente sobre la superficie regularizada del faldón, en cubierta inclinada, con una pendiente mayor del 25%.
Criterio de valoración económica: El precio no incluye la resolución de puntos singulares ni las piezas especiales de la cobertura.
Incluye: Colocación de las tejas recibidas con mortero.
Criterio de medición de proyecto: Superficie del faldón medida en verdadera magnitud, según documentación gráfica de Proyecto.
Criterio de medición de obra: Se medirá, en verdadera magnitud, la superficie realmente ejecutada según especificaciones de Proyecto.

| Código | Ud | Descripción | Rendimiento | Precio | Importe |
|---|---|---|---|---|---|
| mt08aaa010a | m³ | Agua. (material) | 0.018 | 1.83 | 0.03 |
| mt01arg005a | t | Arena de cantera, para mortero preparado en obra. (material) | 0.157 | 24.41 | 3.83 |
| mt08cem000c | kg | Cemento gris en sacos. (material) | 18.000 | 0.17 | 3.06 |
| mt13thh010a | Ud | Teja de hormigón, perfil árabe, color rojo, 42x33 cm. (material) | 11.000 | 1.47 | 16.17 |
| mt13tac100 | kg | Pigmento para mortero. (material) | 0.081 | 8.60 | 0.70 |
| mq06hor010 | h | Concretera eléctrica con una capacidad de amasado de 160 l. (maquinaria) | 0.073 | 3.75 | 0.27 |
| mo020 | h | Albañil. (mano de obra) | 0.639 | 10.34 | 6.61 |
| mo113 | h | Peón de albañil. (mano de obra) | 0.319 | 6.38 | 2.04 |
| % | % | Herramienta menor | 2 % | 32.71 | 0.65 |
|  |  | Costes directos |  |  | 33.36 |
