# Piezas especiales para cubierta inclinada de tejas de hormigón

- Propiedad del archivo: CYPE INGENIEROS, S.A.
- Formato: FIEBDC-3/2002
- Ámbito geográfico: Ecuador
- Divisa: USD
- Costes indirectos: 3.00 %
- Gastos generales: 13.00 %
- Beneficio industrial: 6.00 %
- IVA: 12.00 %

## Q Cubiertas

### QU Componentes de cubiertas inclinadas y curvas

#### QUH De tejas de hormigón

**QUH032** Ud Piezas especiales para cubierta inclinada de tejas de hormigón.
Caballete de hormigón de 3 vías, color rojo, para tejas de hormigón, recibido con mortero de cemento, confeccionado en obra, dosificación 1:6; para cubierta inclinada.
Incluye: Colocación de las tejas con mortero.
Criterio de medición de proyecto: Número de unidades previstas, según documentación gráfica de Proyecto.
Criterio de medición de obra: Se medirá el número de unidades realmente ejecutadas según especificaciones de Proyecto.

| Código | Ud | Descripción | Rendimiento | Precio | Importe |
|---|---|---|---|---|---|
| mt13thh019a | Ud | Caballete de hormigón de 3 vías, color rojo, para tejas de hormigón. (material) | 1.000 | 29.88 | 29.88 |
| mt08aaa010a | m³ | Agua. (material) | 0.006 | 1.83 | 0.01 |
| mt01arg005a | t | Arena de cantera, para mortero preparado en obra. (material) | 0.049 | 24.41 | 1.20 |
| mt08cem000c | kg | Cemento gris en sacos. (material) | 7.500 | 0.17 | 1.28 |
| mq06hor010 | h | Concretera eléctrica con una capacidad de amasado de 160 l. (maquinaria) | 0.024 | 3.75 | 0.09 |
| mo020 | h | Albañil. (mano de obra) | 0.196 | 10.34 | 2.03 |
| mo113 | h | Peón de albañil. (mano de obra) | 0.196 | 6.38 | 1.25 |
| % | % | Herramienta menor | 2 % | 35.74 | 0.71 |
|  |  | Costes directos |  |  | 36.45 |
