# Punto singular para cubierta inclinada metálica

- Propiedad del archivo: CYPE INGENIEROS, S.A.
- Formato: FIEBDC-3/2002
- Ámbito geográfico: Ecuador
- Divisa: USD
- Costes indirectos: 3.00 %
- Gastos generales: 13.00 %
- Beneficio industrial: 6.00 %
- IVA: 12.00 %

## Q Cubiertas

### QU Componentes de cubiertas inclinadas y curvas

#### QUM De láminas de acero y paneles sándwich

**QUM011** m Punto singular para cubierta inclinada metálica.
Canal interior para cubierta inclinada con una pendiente mayor del 10%, con lámina plegada de acero galvanizado, de 1,0 mm de espesor, 80 cm de desarrollo y 4 pliegues. Incluso accesorios de fijación de las piezas a las placas y masilla de base neutra monocomponente, para sellado de juntas.
Incluye: Replanteo y colocación del remate. Fijación mecánica.
Criterio de medición de proyecto: Longitud medida según documentación gráfica de Proyecto, incrementada en 5 cm a cada lado.
Criterio de medición de obra: Se medirá la longitud realmente ejecutada según especificaciones de Proyecto, incluyendo las entregas en los apoyos.

| Código | Ud | Descripción | Rendimiento | Precio | Importe |
|---|---|---|---|---|---|
| mt12www030ccE | m | Lámina plegada de acero galvanizado, de 1 mm de espesor, 80 cm de desarrollo y 4 pliegues, para canal interior. (material) | 1.070 | 17.52 | 18.75 |
| mt13ccg030d | Ud | Tornillo autorroscante de 6,5x130 mm de acero galvanizado, con arandela. (material) | 8.000 | 0.50 | 4.00 |
| mt21vva011 | l | Masilla de base neutra monocomponente, para sellado de juntas; para aplicar con pistola. (material) | 0.025 | 20.25 | 0.51 |
| mo051 | h | Montador de fachadas y cubiertas de paneles metálicos. (mano de obra) | 0.429 | 10.62 | 4.56 |
| mo098 | h | Ayudante montador de fachadas y cubiertas de paneles metálicos. (mano de obra) | 0.215 | 6.62 | 1.42 |
| % | % | Herramienta menor | 2 % | 29.24 | 0.58 |
|  |  | Costes directos |  |  | 29.82 |
