# Punto singular para cubierta inclinada de poliéster

- Propiedad del archivo: CYPE INGENIEROS, S.A.
- Formato: FIEBDC-3/2002
- Ámbito geográfico: Ecuador
- Divisa: USD
- Costes indirectos: 3.00 %
- Gastos generales: 13.00 %
- Beneficio industrial: 6.00 %
- IVA: 12.00 %

## Q Cubiertas

### QU Componentes de cubiertas inclinadas y curvas

#### QUO De placas de poliéster

**QUO011** m Punto singular para cubierta inclinada de poliéster.
Cumbrera para cubierta inclinada, con una pendiente mayor del 10%, con caballetes de poliéster, con alas adaptables a cualquier ángulo, color marfil RAL 1015. Incluso accesorios de fijación de las piezas a las placas.
Criterio de valoración económica: El precio no incluye la superficie soporte.
Incluye: Replanteo y colocación de las piezas de remate sobre las placas de cubierta. Fijación de las piezas a las placas.
Criterio de medición de proyecto: Longitud medida según documentación gráfica de Proyecto, incrementada en 5 cm a cada lado.
Criterio de medición de obra: Se medirá la longitud realmente ejecutada según especificaciones de Proyecto, incluyendo las entregas en los apoyos.

| Código | Ud | Descripción | Rendimiento | Precio | Importe |
|---|---|---|---|---|---|
| mt13lpo135f | m | Caballete de poliéster, con alas adaptables a cualquier ángulo, color marfil RAL 1015, para cubiertas de placas. (material) | 1.000 | 24.95 | 24.95 |
| mt13lpo052c | Ud | Tornillo autorroscante, para la fijación sobre soporte metálico. (material) | 0.250 | 0.14 | 0.04 |
| op00ciz010 |  | Cizalla. | 1.000 | 0.00 | 0.00 |
| op00roe010 |  | Roedora. | 1.000 | 0.00 | 0.00 |
| mo051 | h | Montador de fachadas y cubiertas de paneles metálicos. (mano de obra) | 0.110 | 10.62 | 1.17 |
| mo098 | h | Ayudante montador de fachadas y cubiertas de paneles metálicos. (mano de obra) | 0.110 | 6.62 | 0.73 |
| % | % | Herramienta menor | 2 % | 26.89 | 0.54 |
|  |  | Costes directos |  |  | 27.43 |
