# Cobertura de bandejas de zinc

- Propiedad del archivo: CYPE INGENIEROS, S.A.
- Formato: FIEBDC-3/2002
- Ámbito geográfico: Ecuador
- Divisa: USD
- Costes indirectos: 3.00 %
- Gastos generales: 13.00 %
- Beneficio industrial: 6.00 %
- IVA: 12.00 %

## Q Cubiertas

### QU Componentes de cubiertas inclinadas y curvas

#### QUZ De bandejas de zinc

**QUZ010** m² Cobertura de bandejas de zinc.
Cobertura de bandejas de zinc de 0,8 mm de espesor y 580 mm entre ejes, acabado natural, en cubierta inclinada, ventilada, con una pendiente mayor del 25%. Sistema de fijación oculta, con unión longitudinal de las bandejas mediante junta alzada de engatillado doble, de 25 mm de altura y unión transversal con resalte, colocadas sobre lámina drenante de estructura nodular, Delta, de polietileno de alta densidad (PEAD/HDPE), resistencia a la compresión 400 kN/m² según ISO 604, espesor 0,6 mm. Incluso accesorios para la fijación de bandejas de zinc entre sí y al soporte, accesorios para la resolución de uniones transversales.
Criterio de valoración económica: El precio no incluye la superficie soporte ni los puntos singulares y las piezas especiales de la cobertura.
Incluye: Preparación de la superficie soporte. Colocación de la lámina drenante. Corte, preparación y colocación de las bandejas. Fijación mecánica de las bandejas. Resolución de juntas transversales y longitudinales.
Criterio de medición de proyecto: Superficie medida en verdadera magnitud, según documentación gráfica de Proyecto, deduciendo los huecos de superficie mayor de 1 m².
Criterio de medición de obra: Se medirá, en verdadera magnitud, la superficie realmente ejecutada según especificaciones de Proyecto, deduciendo los huecos de superficie mayor de 1 m².

| Código | Ud | Descripción | Rendimiento | Precio | Importe |
|---|---|---|---|---|---|
| mt13ccz010g | m² | Bandeja de zinc de 0,8 mm de espesor y 580 mm entre ejes, acabado natural, para sistema de junta alzada de 25 mm de altura, densidad 7200 kg/m³, y. (material) | 1.280 | 41.87 | 53.59 |
| mt14gsp020b | m² | Lámina drenante de estructura nodular, Delta, de polietileno de alta densidad (PEAD/HDPE), resistencia a la compresión 400 kN/m² según ISO 604, espesor 0,6 mm, con nódulos de 8,6 mm de altura, volumen de aire entre nódulos 7,9 l/m² y masa nominal 0,58 kg/m². (material) | 1.050 | 6.87 | 7.21 |
| mt13ccz100a | Ud | Kit de accesorios, para la fijación de las bandejas de zinc entre sí y al soporte, formado por: patillas fijas y móviles de acero inoxidable AISI 304, de 0,4 mm de espesor mínimo, y clavos de acero galvanizado. (material) | 1.000 | 6.98 | 6.98 |
| mt13ccz110a | Ud | Kit de accesorios para la resolución de uniones transversales con resalte de bandejas de zinc, en cubiertas inclinadas. (material) | 1.000 | 8.25 | 8.25 |
| op00ciz010 |  | Cizalla. | 1.000 | 0.00 | 0.00 |
| op00roe010 |  | Roedora. | 1.000 | 0.00 | 0.00 |
| op00eng010 |  | Engatilladora manual para junta alzada de bandejas de zinc. | 1.000 | 0.00 | 0.00 |
| mo051 | h | Montador de fachadas y cubiertas de paneles metálicos. (mano de obra) | 0.618 | 11.41 | 7.05 |
| mo098 | h | Ayudante montador de fachadas y cubiertas de paneles metálicos. (mano de obra) | 1.237 | 7.12 | 8.81 |
| % | % | Herramienta menor | 2 % | 91.89 | 1.84 |
|  |  | Costes directos |  |  | 93.73 |
