# Piezas especiales para cubierta inclinada de zinc

- Propiedad del archivo: CYPE INGENIEROS, S.A.
- Formato: FIEBDC-3/2002
- Ámbito geográfico: Ecuador
- Divisa: USD
- Costes indirectos: 3.00 %
- Gastos generales: 13.00 %
- Beneficio industrial: 6.00 %
- IVA: 12.00 %

## Q Cubiertas

### QU Componentes de cubiertas inclinadas y curvas

#### QUZ De bandejas de zinc

**QUZ012** Ud Piezas especiales para cubierta inclinada de zinc.
Sombrerete, de zinc, acabado natural, de 120 mm de diámetro y 260 mm de altura, superficie de las aberturas de ventilación de 110 cm², para cubierta inclinada. Colocación en obra: con fijaciones mecánicas.
Incluye: Replanteo y colocación de las piezas especiales. Fijación mecánica.
Criterio de medición de proyecto: Número de unidades previstas, según documentación gráfica de Proyecto.
Criterio de medición de obra: Se medirá el número de unidades realmente ejecutadas según especificaciones de Proyecto.

| Código | Ud | Descripción | Rendimiento | Precio | Importe |
|---|---|---|---|---|---|
| mt42sva950A | Ud | Sombrerete, de zinc, acabado natural, de 120 mm de diámetro y 260 mm de altura, superficie de las aberturas de ventilación de 110 cm², para cubierta inclinada, con accesorios de fijación de las piezas a la cobertura. (material) | 1.000 | 44.88 | 44.88 |
| mo051 | h | Montador de fachadas y cubiertas de paneles metálicos. (mano de obra) | 0.245 | 10.62 | 2.60 |
| mo098 | h | Ayudante montador de fachadas y cubiertas de paneles metálicos. (mano de obra) | 0.123 | 6.62 | 0.81 |
| % | % | Herramienta menor | 2 % | 48.29 | 0.97 |
|  |  | Costes directos |  |  | 49.26 |
