# Revestimiento mural textil

- Propiedad del archivo: CYPE INGENIEROS, S.A.
- Formato: FIEBDC-3/2002
- Ámbito geográfico: Ecuador
- Divisa: USD
- Costes indirectos: 3.00 %
- Gastos generales: 13.00 %
- Beneficio industrial: 6.00 %
- IVA: 12.00 %

## R Revestimientos

### RD Decorativos

#### RDT Textiles

**RDT010** m² Revestimiento mural textil.
Revestimiento mural con tejido decorativo de poliéster de 1,1 mm de espesor, lavable. Colocación en obra: con adhesivo de contacto a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt18dww010a | kg | Adhesivo de contacto a base de resina acrílica en dispersión acuosa, para piso de goma, caucho, linóleo, PVC, moqueta y textil. (material) | 0.500 | 6.65 | 3.33 |
| mt29tex010a | m² | Tejido decorativo de poliéster de 1,1 mm de espesor, lavable, para revestimiento de paramentos verticales interiores. (material) | 1.050 | 10.70 | 11.24 |
| mo027 | h | Instalador de moquetas y revestimientos textiles. (mano de obra) | 0.425 | 10.64 | 4.52 |
| mo065 | h | Ayudante instalador de moquetas y revestimientos textiles. (mano de obra) | 0.425 | 6.82 | 2.90 |
| % | % | Herramienta menor | 2 % | 21.99 | 0.44 |
|  |  | Costes directos |  |  | 22.43 |
