# Esmalte sobre carpintería de acero galvanizado o metal no férreo, acabado martelé

- Propiedad del archivo: CYPE INGENIEROS, S.A.
- Formato: FIEBDC-3/2002
- Ámbito geográfico: Ecuador
- Divisa: USD
- Costes indirectos: 3.00 %
- Gastos generales: 13.00 %
- Beneficio industrial: 6.00 %
- IVA: 12.00 %

## R Revestimientos

### RN Pinturas sobre soporte metálico

#### RNS Especiales

**RNS023** m² Esmalte sobre carpintería de acero galvanizado o metal no férreo, acabado martelé.
Aplicación manual de dos manos de esmalte sintético, color a elegir, acabado martelé, (rendimiento: 0,1 l/m² cada mano); previa aplicación de dos manos de imprimación sintética antioxidante de secado rápido, a base de resinas alcídicas, color blanco, acabado mate (rendimiento: 0,1 l/m² cada mano), sobre puerta interior, ciega, de acero galvanizado o metal no férreo.
Incluye: Preparación y limpieza de la superficie soporte. Aplicación de dos manos de imprimación. Aplicación de dos manos de acabado.
Criterio de medición de proyecto: Superficie medida según documentación gráfica de Proyecto, sin descontar huecos, por ambas caras, incluyendo los tapamarcos.
Criterio de medición de obra: Se medirá la superficie realmente ejecutada según especificaciones de Proyecto, por ambas caras, incluyendo los tapamarcos.

| Código | Ud | Descripción | Rendimiento | Precio | Importe |
|---|---|---|---|---|---|
| mt27pfi140a | l | Imprimación sintética antioxidante de secado rápido, color blanco, acabado mate, a base de resinas alcídicas y pigmentos antioxidantes, de alta resistencia a la corrosión, para aplicar con brocha o pistola. (material) | 0.200 | 15.73 | 3.15 |
| mt27esm010a | l | Esmalte sintético, para interior, color a elegir, acabado martelé, con resistencia a la intemperie, para aplicar con brocha, rodillo o pistola. (material) | 0.200 | 20.50 | 4.10 |
| op00dec010 |  | Decapador. | 1.000 | 0.00 | 0.00 |
| mo038 | h | Pintor. (mano de obra) | 0.770 | 10.34 | 7.96 |
| mo076 | h | Ayudante pintor. (mano de obra) | 0.154 | 6.62 | 1.02 |
| % | % | Herramienta menor | 2 % | 16.23 | 0.32 |
|  |  | Costes directos |  |  | 16.55 |
