# Tratamiento de acabado superficial en obra de piso interior de terrazo

- Propiedad del archivo: CYPE INGENIEROS, S.A.
- Formato: FIEBDC-3/2002
- Ámbito geográfico: Ecuador
- Divisa: USD
- Costes indirectos: 3.00 %
- Gastos generales: 13.00 %
- Beneficio industrial: 6.00 %
- IVA: 12.00 %

## R Revestimientos

### RS Pisos

#### RSC De terrazo

**RSC030** m² Tratamiento de acabado superficial en obra de piso interior de terrazo.
Pulido mecánico en obra de piso interior de terrazo, mediante extendido de lechada coloreada con la misma tonalidad de las baldosas; desbastado o rebaje, con una muela basta entre 36 y 60, según el tipo de terrazo y el estado en que se encuentre el suelo; planificado o pulido basto, con abrasivo de grano entre 80 y 120; extendido de una nueva lechada de las mismas características que la primera; y planificado o pulido basto, con abrasivo de grano entre 80 y 120.
Incluye: Preparación y extendido de la lechada. Desbastado o rebaje. Planificado o pulido basto. Extendido de nueva lechada. Afinado. Repaso de los rincones de difícil acceso, con pulidora de mano o fija. Lavado del piso. Evacuación de las aguas sucias. Protección del piso. Retirada y acopio de los restos generados. Carga de los restos generados sobre camión o contenedor.
Criterio de medición de proyecto: Superficie medida según documentación gráfica de Proyecto.
Criterio de medición de obra: Se medirá la superficie realmente ejecutada según especificaciones de Proyecto.

| Código | Ud | Descripción | Rendimiento | Precio | Importe |
|---|---|---|---|---|---|
| mt18btl100a | kg | Lechada coloreada con la misma tonalidad de las baldosas, para piso de terrazo. (material) | 1.250 | 1.65 | 2.06 |
| mq08war150 | h | Pulidora para pisos de piedra natural o de terrazo, compuesta por platos giratorios a los que se acoplan una serie de muelas abrasivas, refrigeradas con agua. (maquinaria) | 0.255 | 5.09 | 1.30 |
| op00lij010 |  | Lijadora-pulidora. | 1.000 | 0.00 | 0.00 |
| mo037 | h | Pulidor de pisos. (mano de obra) | 0.293 | 11.11 | 3.26 |
| mo075 | h | Ayudante pulidor de pisos. (mano de obra) | 0.067 | 7.12 | 0.48 |
| % | % | Herramienta menor | 2 % | 7.10 | 0.14 |
|  |  | Costes directos |  |  | 7.24 |
