# Barredera laminada

- Propiedad del archivo: CYPE INGENIEROS, S.A.
- Formato: FIEBDC-3/2002
- Ámbito geográfico: Ecuador
- Divisa: USD
- Costes indirectos: 3.00 %
- Gastos generales: 13.00 %
- Beneficio industrial: 6.00 %
- IVA: 12.00 %

## R Revestimientos

### RS Pisos

#### RSL Laminados

**RSL020** m Barredera laminada.
Barredera de MDF, de 90x18 mm, recubierto con una lámina plástica de imitación de madera, color a elegir, con sección para alojamiento de clips, fijado al paramento mediante clips.
Incluye: Replanteo. Corte de las piezas. Fijación de las piezas sobre el paramento. Resolución de esquinas y encuentros.
Criterio de medición de proyecto: Longitud medida según documentación gráfica de Proyecto, sin incluir huecos de puertas. No se ha incrementado la medición por roturas y recortes, ya que en la descomposición se ha considerado un 5% más de piezas.
Criterio de medición de obra: Se medirá la longitud realmente ejecutada según especificaciones de Proyecto.

| Código | Ud | Descripción | Rendimiento | Precio | Importe |
|---|---|---|---|---|---|
| mt18rma040d | m | Barredera de MDF, de 90x18 mm, recubierto con una lámina plástica de imitación de madera, color a elegir, con sección para alojamiento de clips y resistencia a la abrasión AC3. (material) | 1.050 | 8.70 | 9.14 |
| mt18rma050 | Ud | Clip para barredera, con tornillos para fijación al paramento. (material) | 3.000 | 0.32 | 0.96 |
| op00cla010 |  | Clavadora neumática. | 1.000 | 0.00 | 0.00 |
| op00cep010 |  | Garlopa. | 1.000 | 0.00 | 0.00 |
| op00gui010 |  | Guillotina. | 1.000 | 0.00 | 0.00 |
| mo028 | h | Instalador de pisos laminados. (mano de obra) | 0.186 | 10.64 | 1.98 |
| % | % | Herramienta menor | 2 % | 12.08 | 0.24 |
|  |  | Costes directos |  |  | 12.32 |
