# Junta de construcción en piso continuo de hormigón, con perfil preformado

- Propiedad del archivo: CYPE INGENIEROS, S.A.
- Formato: FIEBDC-3/2002
- Ámbito geográfico: Ecuador
- Divisa: USD
- Costes indirectos: 3.00 %
- Gastos generales: 13.00 %
- Beneficio industrial: 6.00 %
- IVA: 12.00 %

## R Revestimientos

### RS Pisos

#### RSN Juntas en pisos continuos de hormigón

**RSN120** m Junta de construcción en piso continuo de hormigón, con perfil preformado.
Junta de construcción de hasta 225 mm de espesor, en piso continuo de hormigón, con perfil de acero galvanizado, de 185 mm de altura. Incluso pies de anclaje y elementos de fijación.
Incluye: Replanteo de la junta. Corte y colocación del perfil en el elemento a hormigonar. Ejecución de las uniones entre perfiles. Resolución de encuentros. Fijación y ajuste de los perfiles.
Criterio de medición de proyecto: Longitud medida según documentación gráfica de Proyecto.
Criterio de medición de obra: Se medirá la longitud realmente ejecutada según especificaciones de Proyecto.

| Código | Ud | Descripción | Rendimiento | Precio | Importe |
|---|---|---|---|---|---|
| mt18wwe010c | m | Perfil de acero galvanizado, de 185 mm de altura, para la formación de juntas en piso continuo de hormigón, de hasta 225 mm de espesor; con pies de anclaje y elementos de fijación. (material) | 1.050 | 43.78 | 45.97 |
| mo020 | h | Albañil. (mano de obra) | 0.067 | 10.34 | 0.69 |
| mo113 | h | Peón de albañil. (mano de obra) | 0.067 | 6.38 | 0.43 |
| % | % | Herramienta menor | 2 % | 47.09 | 0.94 |
|  |  | Costes directos |  |  | 48.03 |
