# Junta de construcción en piso continuo de hormigón, con perfil preformado

- Propiedad del archivo: CYPE INGENIEROS, S.A.
- Formato: FIEBDC-3/2002
- Ámbito geográfico: Ecuador
- Divisa: USD
- Costes indirectos: 3.00 %
- Gastos generales: 13.00 %
- Beneficio industrial: 6.00 %
- IVA: 12.00 %

## R Revestimientos

### RS Pisos

#### RSN Juntas en pisos continuos de hormigón

**RSN120** m Junta de construcción en piso continuo de hormigón, con perfil preformado.
Junta de construcción, en piso continuo de hormigón, con perfil hueco de PVC rígido, de sección triangular, de 40 mm de altura. Incluso tacos de plástico para su acoplamiento.
Incluye: Replanteo de la junta. Corte y colocación del perfil en el elemento a hormigonar. Ejecución de las uniones entre perfiles. Resolución de encuentros. Fijación y ajuste de los perfiles.
Criterio de medición de proyecto: Longitud medida según documentación gráfica de Proyecto.
Criterio de medición de obra: Se medirá la longitud realmente ejecutada según especificaciones de Proyecto.

| Código | Ud | Descripción | Rendimiento | Precio | Importe |
|---|---|---|---|---|---|
| mt18acc060a | m | Perfil hueco de PVC rígido, de sección triangular, de 40 mm de altura, para la formación de juntas en piso continuo de hormigón; con tacos de plástico para su acoplamiento. (material) | 1.050 | 1.99 | 2.09 |
| mo020 | h | Albañil. (mano de obra) | 0.133 | 10.34 | 1.38 |
| mo113 | h | Peón de albañil. (mano de obra) | 0.133 | 6.38 | 0.85 |
| % | % | Herramienta menor | 2 % | 4.32 | 0.09 |
|  |  | Costes directos |  |  | 4.41 |
