# Tratamiento de acabado superficial de piso de piedra natural

- Propiedad del archivo: CYPE INGENIEROS, S.A.
- Formato: FIEBDC-3/2002
- Ámbito geográfico: Ecuador
- Divisa: USD
- Costes indirectos: 3.00 %
- Gastos generales: 13.00 %
- Beneficio industrial: 6.00 %
- IVA: 12.00 %

## R Revestimientos

### RS Pisos

#### RSY Reparaciones

**RSY032** m² Tratamiento de acabado superficial de piso de piedra natural.
Reparación de piso de piedra natural mediante pulido fino con muela de hasta 400 mm de grano y acabado abrillantado con lana de acero. Incluso retirada de lodos procedentes del pulido fino y limpieza previa al abrillantado.
Incluye: Pulido fino. Limpieza. Abrillantado.
Criterio de medición de proyecto: Superficie medida según documentación gráfica de Proyecto.
Criterio de medición de obra: Se medirá la superficie realmente ejecutada según especificaciones de Proyecto.

| Código | Ud | Descripción | Rendimiento | Precio | Importe |
|---|---|---|---|---|---|
| mq08war155 | h | Abrillantadora para el cristalizado o el abrillantado de pisos de piedra natural o de terrazo, con plato de lana de acero o esponja sintética. (maquinaria) | 0.174 | 2.64 | 0.46 |
| op00lij010 |  | Lijadora-pulidora. | 1.000 | 0.00 | 0.00 |
| mo037 | h | Pulidor de pisos. (mano de obra) | 0.266 | 10.64 | 2.83 |
| % | % | Herramienta menor | 2 % | 3.29 | 0.07 |
|  |  | Costes directos |  |  | 3.36 |
