# Trampilla para cielo raso continuo de placas de yeso laminado. Sistema "KNAUF"

- Propiedad del archivo: CYPE INGENIEROS, S.A.
- Formato: FIEBDC-3/2002
- Ámbito geográfico: Ecuador
- Divisa: USD
- Costes indirectos: 3.00 %
- Gastos generales: 13.00 %
- Beneficio industrial: 6.00 %
- IVA: 12.00 %

## R Revestimientos

### RT Cielos rasos en interiores

#### RTC Continuos, de placas de yeso laminado

**RTC021** Ud Trampilla para cielo raso continuo de placas de yeso laminado. Sistema "KNAUF".
Trampilla de registro gama Básica, Star 15, sistema E102.c "KNAUF", de 300x300 mm, formada por marco de aluminio y puerta de placa de yeso laminado (1 impregnada (H1), de 15 mm de espesor), para cielo raso continuo de placas de yeso laminado. Incluso accesorios de montaje.
Incluye: Marcado y corte de la placa de yeso laminado. Colocación de la trampilla. Resolución de encuentros y puntos singulares.
Criterio de medición de proyecto: Número de unidades previstas, según documentación gráfica de Proyecto.
Criterio de medición de obra: Se medirá el número de unidades realmente colocadas según especificaciones de Proyecto.

| Código | Ud | Descripción | Rendimiento | Precio | Importe |
|---|---|---|---|---|---|
| mt12ppk060adffcb | Ud | Trampilla de registro gama Básica, Star 15, sistema E102.c "KNAUF", de 300x300 mm, formada por marco de aluminio y puerta de placa de yeso laminado (1 impregnada (H1), de 15 mm de espesor). (material) | 1.000 | 63.52 | 63.52 |
| op00fre010 |  | Fresadora. | 0.100 | 0.00 | 0.00 |
| mo015 | h | Montador de cielos rasos. (mano de obra) | 0.389 | 10.62 | 4.13 |
| mo082 | h | Ayudante montador de cielos rasos. (mano de obra) | 0.195 | 6.62 | 1.29 |
| % | % | Herramienta menor | 2 % | 68.94 | 1.38 |
|  |  | Costes directos |  |  | 70.32 |
