# Falso techo de rejilla de aluminio prelacada al horno, con nervios de 50 mm de alto formando celdillas de 100x100 mm, fabricada en módulos de 600x600 mm, dispuesto sobre entramado metálico

- Propiedad del archivo: CYPE INGENIEROS, S.A.
- Formato: FIEBDC-3/2002
- Ámbito geográfico: Ecuador
- Costes indirectos: 3.00 %
- Gastos generales: 13.00 %
- Beneficio industrial: 6.00 %
- IVA: 16.00 %

## R Revestimientos

### RT Falsos techos

#### RTL Metálicos

**RTL035** m² Falso techo de rejilla de aluminio prelacada al horno, con nervios de 50 mm de alto formando celdillas de 100x100 mm, fabricada en módulos de 600x600 mm, dispuesto sobre entramado metálico.
Formación de falso techo de rejilla de aluminio prelacada al horno, con nervios de 50 mm de alto formando celdillas de 100x100 mm, fabricada en módulos de 600x600 mm, dispuesto sobre entramado metálico formado por perfiles de 50 mm de alto, con suspensión autoniveladora de pletina, incluso p/p de perfiles de remates, piezas especiales, accesorios de suspensión y fijación, completamente instalado.
Incluye: Todas. Replanteo de los ejes principales de suspensión. Fijación en el forjado y aplomado de los elementos de sujeción. Alineación y nivelación de los perfiles de remate lateral en todo el contorno. Disposición de las rejillas. Formación de huecos para recepción de posibles elementos de anclaje y/o instalaciones.
Criterio de medición de proyecto: Superficie medida entre paramentos, según documentación gráfica de Proyecto, sin descontar huecos para instalaciones.
Criterio de medición de obra: Se medirá la superficie realmente ejecutada según especificaciones de Proyecto, sin descontar huecos para instalaciones.

| Código | Ud | Descripción | Rendimiento | Precio | Importe |
|---|---|---|---|---|---|
| mt12fra010bba | m² | Rejilla de aluminio prelacada al horno, con nervios de 50 mm de alto formando celdillas de 100x100 mm, fabricada en módulos de 600x600 mm, para falso techo registrable. (material) | 1.050 | 48.02 | 50.42 |
| mt12fra020b | m² | Entramado metálico formado por perfiles de 50 mm de alto, con suspensión autoniveladora de pletina para falso techo de rejillas de aluminio, incluso p/p de perfiles de remates, piezas especiales y accesorios de suspensión y fijación. (material) | 1.000 | 8.72 | 8.72 |
| op00ato010 |  | Atornillador. | 1.000 | 0.00 | 0.00 |
| mo013 | h | Oficial 1ª montador de falsos techos. (mano de obra) | 0.347 | 5.07 | 1.76 |
| mo077 | h | Ayudante montador de falsos techos. (mano de obra) | 0.087 | 3.57 | 0.31 |
| % | % | Costes directos complementarios | 2 % | 61.21 | 1.22 |
|  |  | Costes directos |  |  | 62.43 |
