# Escuadra de escayola para moldura, para decoración de techo o pared

- Propiedad del archivo: CYPE INGENIEROS, S.A.
- Formato: FIEBDC-3/2002
- Ámbito geográfico: Ecuador
- Divisa: USD
- Costes indirectos: 3.00 %
- Gastos generales: 13.00 %
- Beneficio industrial: 6.00 %
- IVA: 12.00 %

## R Revestimientos

### RT Cielos rasos en interiores

#### RTP Prefabricados de escayola

**RTP231** Ud Escuadra de escayola para moldura, para decoración de techo o pared.
Escuadra de escayola, de 16x16 cm, para moldura de 1,6x6x119 cm, para decoración de techo o pared, recibida con cola para escayola. Incluso accesorios de fijación.
Incluye: Replanteo de la pieza. Humectación de la base de fijación. Extendido de la cola. Colocación y rejuntado de la pieza. Repaso de encuentros entre piezas.
Criterio de medición de proyecto: Número de unidades previstas, según documentación gráfica de Proyecto.
Criterio de medición de obra: Se medirá el número de unidades realmente colocadas según especificaciones de Proyecto.

| Código | Ud | Descripción | Rendimiento | Precio | Importe |
|---|---|---|---|---|---|
| mt12rea155aaad | Ud | Escuadra de escayola, de 16x16 cm, para moldura de 1,6x6x119 cm. (material) | 1.050 | 6.68 | 7.01 |
| mt09eyc030 | kg | Cola para escayola. (material) | 0.040 | 0.41 | 0.02 |
| mo035 | h | Colocador de cielos rasos. (mano de obra) | 0.130 | 10.34 | 1.34 |
| % | % | Herramienta menor | 2 % | 8.37 | 0.17 |
|  |  | Costes directos |  |  | 8.54 |
