# Cisterna empotrada para inodoro de suelo

- Propiedad del archivo: CYPE INGENIEROS, S.A.
- Formato: FIEBDC-3/2002
- Ámbito geográfico: Ecuador
- Divisa: USD
- Costes indirectos: 3.00 %
- Gastos generales: 13.00 %
- Beneficio industrial: 6.00 %
- IVA: 12.00 %

## S Señalización y equipamiento

### SA Artefactos sanitarios

#### SAI Inodoros

**SAI110** Ud Cisterna empotrada para inodoro de suelo.
Cisterna ligera para empotrar en muro de mampostería y pulsador mecánico de doble accionamiento. Instalación empotrada en muro de mampostería.
Incluye: Replanteo. Colocación y fijación de la cisterna. Conexión a la red de agua fría. Montaje de accesorios y complementos. Comprobación de su correcto funcionamiento.
Criterio de medición de proyecto: Número de unidades previstas, según documentación gráfica de Proyecto.
Criterio de medición de obra: Se medirá el número de unidades realmente colocadas según especificaciones de Proyecto.

| Código | Ud | Descripción | Rendimiento | Precio | Importe |
|---|---|---|---|---|---|
| mt30ips025c | Ud | Cisterna ligera para empotrar en muro de mampostería, con anclajes, llave de regulación de 1/2" premontada, mecanismo de descarga de 3/6 litros y elementos de conexión a alimentación y desagüe, para inodoro de pie. (material) | 1.000 | 317.42 | 317.42 |
| mt30ips030a | Ud | Pulsador mecánico de doble accionamiento, con embellecedor, para cisterna empotrada. (material) | 1.000 | 45.03 | 45.03 |
| op00tal010 |  | Taladro. | 1.000 | 0.00 | 0.00 |
| op00ato010 |  | Atornillador. | 1.000 | 0.00 | 0.00 |
| mo008 | h | Plomero. (mano de obra) | 1.270 | 10.62 | 13.49 |
| % | % | Herramienta menor | 2 % | 375.94 | 7.52 |
|  |  | Costes directos |  |  | 383.46 |
