# Separador de urinarios de plástico

- Propiedad del archivo: CYPE INGENIEROS, S.A.
- Formato: FIEBDC-3/2002
- Ámbito geográfico: Ecuador
- Divisa: USD
- Costes indirectos: 3.00 %
- Gastos generales: 13.00 %
- Beneficio industrial: 6.00 %
- IVA: 12.00 %

## S Señalización y equipamiento

### SA Artefactos sanitarios

#### SAU Urinarios

**SAU091** Ud Separador de urinarios de plástico.
Separador de urinarios de plástico, de color blanco, código de pedido, de 440x740x96 mm.
Incluye: Colocación y fijación.
Criterio de medición de proyecto: Número de unidades previstas, según documentación gráfica de Proyecto.
Criterio de medición de obra: Se medirá el número de unidades realmente colocadas según especificaciones de Proyecto.

| Código | Ud | Descripción | Rendimiento | Precio | Importe |
|---|---|---|---|---|---|
| mt30uge300a | Ud | Separador de urinarios de plástico, de color blanco, código de pedido, de 440x740x96 mm, con soporte mural y fijaciones. (material) | 1.000 | 460.75 | 460.75 |
| op00ato010 |  | Atornillador. | 1.000 | 0.00 | 0.00 |
| op00mar010 |  | Martillo. | 1.000 | 0.00 | 0.00 |
| op00tal010 |  | Taladro. | 1.000 | 0.00 | 0.00 |
| mo008 | h | Plomero. (mano de obra) | 0.635 | 10.62 | 6.74 |
| % | % | Herramienta menor | 2 % | 467.49 | 9.35 |
|  |  | Costes directos |  |  | 476.84 |
