# Lavadora

- Propiedad del archivo: CYPE INGENIEROS, S.A.
- Formato: FIEBDC-3/2002
- Ámbito geográfico: Ecuador
- Divisa: USD
- Costes indirectos: 3.00 %
- Gastos generales: 13.00 %
- Beneficio industrial: 6.00 %
- IVA: 12.00 %

## S Señalización y equipamiento

### SC Cocinas/galerías

#### SCE Electrodomésticos

**SCE020** Ud Lavadora.
Lavadora de carga frontal, de 598 mm de anchura, 848 mm de altura y 546 mm de profundidad, color blanco, con capacidad para 7 kg de carga, consumo de energía por 100 ciclos del programa Eco 40-60 69 kWh, consumo de agua del programa Eco 40-60 45 l, clase de eficiencia energética D, emisión de ruido aéreo menor de 73 dBA.
Incluye: Replanteo. Colocación del aparato. Conexión a la red de desagüe. Conexión a la red eléctrica. Comprobación de su correcto funcionamiento.
Criterio de medición de proyecto: Número de unidades previstas, según documentación gráfica de Proyecto.
Criterio de medición de obra: Se medirá el número de unidades realmente colocadas según especificaciones de Proyecto.

| Código | Ud | Descripción | Rendimiento | Precio | Importe |
|---|---|---|---|---|---|
| mt32lad010echyb | Ud | Lavadora de carga frontal, de 598 mm de anchura, 848 mm de altura y 546 mm de profundidad, color blanco, con capacidad para 7 kg de carga, consumo de energía por 100 ciclos del programa Eco 40-60 69 kWh, consumo de agua del programa Eco 40-60 45 l, clase de eficiencia energética D, emisión de ruido aéreo menor de 73 dBA. (material) | 1.000 | 640.26 | 640.26 |
| mo008 | h | Plomero. (mano de obra) | 0.434 | 10.93 | 4.74 |
| mo003 | h | Electricista. (mano de obra) | 0.186 | 10.93 | 2.03 |
| % | % | Herramienta menor | 2 % | 647.03 | 12.94 |
|  |  | Costes directos |  |  | 659.97 |
