# Tope para puerta interior. Colocación en el suelo

- Propiedad del archivo: CYPE INGENIEROS, S.A.
- Formato: FIEBDC-3/2002
- Ámbito geográfico: Ecuador
- Divisa: USD
- Costes indirectos: 3.00 %
- Gastos generales: 13.00 %
- Beneficio industrial: 6.00 %
- IVA: 12.00 %

## S Señalización y equipamiento

### SD Protecciones

#### SDO Protectores para puertas

**SDO010** Ud Tope para puerta interior. Colocación en el suelo.
Tope para puerta interior, tipo bola, para colocación en el suelo, transparente, fijado mediante adhesivo de poliuretano.
Incluye: Replanteo. Montaje y fijación.
Criterio de medición de proyecto: Número de unidades previstas, según documentación gráfica de Proyecto.
Criterio de medición de obra: Se medirá el número de unidades realmente colocadas según especificaciones de Proyecto.

| Código | Ud | Descripción | Rendimiento | Precio | Importe |
|---|---|---|---|---|---|
| mt53pdi050be | Ud | Tope para puerta interior, tipo bola, para colocación en el suelo, transparente. (material) | 1.000 | 3.12 | 3.12 |
| mt47adc110a | kg | Adhesivo especial de poliuretano bicomponente. (material) | 0.005 | 6.61 | 0.03 |
| mo080 | h | Ayudante montador. (mano de obra) | 0.060 | 6.62 | 0.40 |
| % | % | Herramienta menor | 2 % | 3.55 | 0.07 |
|  |  | Costes directos |  |  | 3.62 |
