# Tope protector de manos para puerta interior. Colocación en la manija de la puerta

- Propiedad del archivo: CYPE INGENIEROS, S.A.
- Formato: FIEBDC-3/2002
- Ámbito geográfico: Ecuador
- Divisa: USD
- Costes indirectos: 3.00 %
- Gastos generales: 13.00 %
- Beneficio industrial: 6.00 %
- IVA: 12.00 %

## S Señalización y equipamiento

### SD Protecciones

#### SDO Protectores para puertas

**SDO013** Ud Tope protector de manos para puerta interior. Colocación en la manija de la puerta.
Tope protector de manos para puerta interior, de elastómero termoplástico, con forma de bola, de 4 cm de diámetro y perno de 10 cm de longitud, para colocar con tornillo, tuerca y arandelas en la manija de la puerta.
Incluye: Replanteo. Montaje y fijación.
Criterio de medición de proyecto: Número de unidades previstas, según documentación gráfica de Proyecto.
Criterio de medición de obra: Se medirá el número de unidades realmente colocadas según especificaciones de Proyecto.

| Código | Ud | Descripción | Rendimiento | Precio | Importe |
|---|---|---|---|---|---|
| mt53pdi052b | Ud | Tope protector de manos para puerta interior, de elastómero termoplástico, con forma de bola, de 4 cm de diámetro y perno de 10 cm de longitud, color gris, para colocar con tornillo, tuerca y arandelas en la manija de la puerta. (material) | 1.000 | 16.66 | 16.66 |
| mo080 | h | Ayudante montador. (mano de obra) | 0.060 | 6.62 | 0.40 |
| % | % | Herramienta menor | 2 % | 17.06 | 0.34 |
|  |  | Costes directos |  |  | 17.40 |
