# Soporte de ducha teléfono

- Propiedad del archivo: CYPE INGENIEROS, S.A.
- Formato: FIEBDC-3/2002
- Ámbito geográfico: Ecuador
- Divisa: USD
- Costes indirectos: 3.00 %
- Gastos generales: 13.00 %
- Beneficio industrial: 6.00 %
- IVA: 12.00 %

## S Señalización y equipamiento

### SG Griferías

#### SGD Para duchas

**SGD082** Ud Soporte de ducha teléfono.
Soporte mural regulable, acabado cromado. Incluso elementos de fijación.
Incluye: Colocación. Comprobación de su correcto funcionamiento.
Criterio de medición de proyecto: Número de unidades previstas, según documentación gráfica de Proyecto.
Criterio de medición de obra: Se medirá el número de unidades realmente colocadas según especificaciones de Proyecto.

| Código | Ud | Descripción | Rendimiento | Precio | Importe |
|---|---|---|---|---|---|
| mt31gro138a | Ud | Soporte mural regulable, acabado cromado, incluso elementos de fijación. (material) | 1.000 | 60.03 | 60.03 |
| mo008 | h | Plomero. (mano de obra) | 0.102 | 10.93 | 1.11 |
| % | % | Herramienta menor | 2 % | 61.14 | 1.22 |
|  |  | Costes directos |  |  | 62.36 |
