# Mueble base para lavatorio

- Propiedad del archivo: CYPE INGENIEROS, S.A.
- Formato: FIEBDC-3/2002
- Ámbito geográfico: Ecuador
- Divisa: USD
- Costes indirectos: 3.00 %
- Gastos generales: 13.00 %
- Beneficio industrial: 6.00 %
- IVA: 12.00 %

## S Señalización y equipamiento

### SM Baños

#### SMN Muebles

**SMN010** Ud Mueble base para lavatorio.
Mueble de baño (módulo base), para lavatorio de sobremueble, con acabado lacado brillante blanco, de 900 mm de anchura. Incluso elementos de fijación. Totalmente montado.
Incluye: Replanteo del emplazamiento y marcado de los puntos de fijación. Montaje del mueble.
Criterio de medición de proyecto: Número de unidades previstas, según documentación gráfica de Proyecto.
Criterio de medición de obra: Se medirá el número de unidades realmente colocadas según especificaciones de Proyecto.

| Código | Ud | Descripción | Rendimiento | Precio | Importe |
|---|---|---|---|---|---|
| mt31mss010j | Ud | Mueble de baño (módulo base), para lavatorio de sobremueble, con acabado lacado brillante blanco, de 900 mm de anchura. (material) | 1.000 | 903.13 | 903.13 |
| op00ato010 |  | Atornillador. | 1.000 | 0.00 | 0.00 |
| mo011 | h | Montador. (mano de obra) | 0.709 | 10.62 | 7.53 |
| mo080 | h | Ayudante montador. (mano de obra) | 0.709 | 6.62 | 4.69 |
| % | % | Herramienta menor | 2 % | 915.35 | 18.31 |
|  |  | Costes directos |  |  | 933.66 |
