# Mueble base para lavatorio

- Propiedad del archivo: CYPE INGENIEROS, S.A.
- Formato: FIEBDC-3/2002
- Ámbito geográfico: Ecuador
- Divisa: USD
- Costes indirectos: 3.00 %
- Gastos generales: 13.00 %
- Beneficio industrial: 6.00 %
- IVA: 12.00 %

## S Señalización y equipamiento

### SM Baños

#### SMN Muebles

**SMN010** Ud Mueble base para lavatorio.
Mueble de baño (módulo base), para lavatorio de empotrar en mesón, de acero inoxidable 18/8 y complementos de madera natural de cerezo barnizado, de 800 mm de anchura. Incluso patas de apoyo del mueble. Totalmente montado.
Incluye: Replanteo del emplazamiento. Montaje del mueble.
Criterio de medición de proyecto: Número de unidades previstas, según documentación gráfica de Proyecto.
Criterio de medición de obra: Se medirá el número de unidades realmente colocadas según especificaciones de Proyecto.

| Código | Ud | Descripción | Rendimiento | Precio | Importe |
|---|---|---|---|---|---|
| mt31mes010be | Ud | Mueble de baño (módulo base), para lavatorio de empotrar en mesón, de acero inoxidable 18/8 y complementos de madera natural de cerezo barnizado, de 800 mm de anchura. (material) | 1.000 | 1066.16 | 1066.16 |
| mt31abn500 | Ud | Conjunto de 2 patas para mueble base de lavatorio. (material) | 2.000 | 102.82 | 205.64 |
| op00ato010 |  | Atornillador. | 1.000 | 0.00 | 0.00 |
| mo011 | h | Montador. (mano de obra) | 0.477 | 10.62 | 5.07 |
| mo080 | h | Ayudante montador. (mano de obra) | 0.477 | 6.62 | 3.16 |
| % | % | Herramienta menor | 2 % | 1280.03 | 25.60 |
|  |  | Costes directos |  |  | 1305.63 |
