# Mueble base para lavatorio

- Propiedad del archivo: CYPE INGENIEROS, S.A.
- Formato: FIEBDC-3/2002
- Ámbito geográfico: Ecuador
- Divisa: USD
- Costes indirectos: 3.00 %
- Gastos generales: 13.00 %
- Beneficio industrial: 6.00 %
- IVA: 12.00 %

## S Señalización y equipamiento

### SM Baños

#### SMN Muebles

**SMN010** Ud Mueble base para lavatorio.
Mueble de baño (módulo base), para lavatorio de semiempotrar, con acabado lacado brillante blanco, de 1000 mm de anchura. Incluso patas de apoyo del mueble. Totalmente montado.
Incluye: Replanteo del emplazamiento. Montaje del mueble.
Criterio de medición de proyecto: Número de unidades previstas, según documentación gráfica de Proyecto.
Criterio de medición de obra: Se medirá el número de unidades realmente colocadas según especificaciones de Proyecto.

| Código | Ud | Descripción | Rendimiento | Precio | Importe |
|---|---|---|---|---|---|
| mt31mps010e | Ud | Mueble de baño (módulo base), para lavatorio de semiempotrar, con acabado lacado brillante blanco, de 1000 mm de anchura. (material) | 1.000 | 2228.38 | 2228.38 |
| mt31abn500 | Ud | Conjunto de 2 patas para mueble base de lavatorio. (material) | 2.000 | 102.82 | 205.64 |
| op00ato010 |  | Atornillador. | 1.000 | 0.00 | 0.00 |
| mo011 | h | Montador. (mano de obra) | 0.508 | 10.62 | 5.39 |
| mo080 | h | Ayudante montador. (mano de obra) | 0.508 | 6.62 | 3.36 |
| % | % | Herramienta menor | 2 % | 2442.77 | 48.86 |
|  |  | Costes directos |  |  | 2491.63 |
