# Marcado de pistas sobre piso de resinas sintéticas

- Propiedad del archivo: CYPE INGENIEROS, S.A.
- Formato: FIEBDC-3/2002
- Ámbito geográfico: Ecuador
- Divisa: USD
- Costes indirectos: 3.00 %
- Gastos generales: 13.00 %
- Beneficio industrial: 6.00 %
- IVA: 12.00 %

## U Urbanización interior del predio

### UD Pistas deportivas

#### UDR Pisos de resinas sintéticas

**UDR020** Ud Marcado de pistas sobre piso de resinas sintéticas.
Marcado y señalización de pista de voleibol, sobre piso de resinas sintéticas, con líneas de 5 cm de ancho, continuas o discontinuas, en color a elegir, mediante aplicación de pintura acrílica mate vía agua, color a elegir, densidad 1,3 g/m³, viscosidad > 20 poises, según normas federativas.
Incluye: Preparación de la superficie. Ejecución del marcado.
Criterio de medición de proyecto: Número de unidades previstas, según documentación gráfica de Proyecto.
Criterio de medición de obra: Se medirá el número de unidades realmente ejecutadas según especificaciones de Proyecto.

| Código | Ud | Descripción | Rendimiento | Precio | Importe |
|---|---|---|---|---|---|
| mt27pij040 | kg | Pintura acrílica mate vía agua, color a elegir, densidad 1,3 g/m³, viscosidad > 20 poises. (material) | 10.000 | 15.74 | 157.40 |
| mt47mpi030 | Ud | Rollo de cinta adhesiva. (material) | 20.000 | 3.40 | 68.00 |
| mo038 | h | Pintor. (mano de obra) | 6.836 | 10.34 | 70.68 |
| mo076 | h | Ayudante pintor. (mano de obra) | 6.836 | 6.62 | 45.25 |
| % | % | Herramienta menor | 2 % | 341.33 | 6.83 |
|  |  | Costes directos |  |  | 348.16 |
