# Vaso de expansión para red de aprovechamiento de aguas pluviales

- Propiedad del archivo: CYPE INGENIEROS, S.A.
- Formato: FIEBDC-3/2002
- Ámbito geográfico: Ecuador
- Divisa: USD
- Costes indirectos: 3.00 %
- Gastos generales: 13.00 %
- Beneficio industrial: 6.00 %
- IVA: 12.00 %

## U Urbanización interior del predio

### UG Acumulación y gestión de aguas pluviales

#### UGS Sistemas de conducción de agua

**UGS030** Ud Vaso de expansión para red de aprovechamiento de aguas pluviales.
Vaso de expansión de 5 l de capacidad, presión máxima de 8 bar, 300 mm de altura, 150 mm de diámetro, conexión roscada de 1" macho, para una temperatura de trabajo de -10°C a +100°C. Incluso soporte, válvula de corte, latiguillo y elementos de fijación.
Incluye: Replanteo. Colocación y fijación. Conexionado y comprobación de su correcto funcionamiento.
Criterio de medición de proyecto: Número de unidades previstas, según documentación gráfica de Proyecto.
Criterio de medición de obra: Se medirá el número de unidades realmente ejecutadas según especificaciones de Proyecto.

| Código | Ud | Descripción | Rendimiento | Precio | Importe |
|---|---|---|---|---|---|
| mt37eqp030a | Ud | Vaso de expansión de 5 l de capacidad, presión máxima de 8 bar, 300 mm de altura, 150 mm de diámetro, conexión roscada de 1" macho, para una temperatura de trabajo de -10°C a +100°C, con soporte, válvula de corte, latiguillo y elementos de fijación. (material) | 1.000 | 94.07 | 94.07 |
| mo008 | h | Plomero. (mano de obra) | 0.799 | 10.62 | 8.49 |
| mo107 | h | Ayudante plomero. (mano de obra) | 0.799 | 6.62 | 5.29 |
| % | % | Herramienta menor | 2 % | 107.85 | 2.16 |
|  |  | Costes directos |  |  | 110.01 |
