# Hornacina prefabricada de hormigón

- Propiedad del archivo: CYPE INGENIEROS, S.A.
- Formato: FIEBDC-3/2002
- Ámbito geográfico: Ecuador
- Divisa: USD
- Costes indirectos: 3.00 %
- Gastos generales: 13.00 %
- Beneficio industrial: 6.00 %
- IVA: 12.00 %

## U Urbanización interior del predio

### UH Obra civil complementaria

#### UHP Hornacinas prefabricadas

**UHP010** Ud Hornacina prefabricada de hormigón.
Hornacina prefabricada de hormigón, para alojamiento de caja de protección y medida de energía eléctrica, de 760x250x1750 mm de dimensiones exteriores, formada por cemento, agregado, fibras de acero y polipropileno, con base de 840x500x500 mm de dimensiones exteriores. Totalmente montada.
Incluye: Preparación de la superficie de apoyo. Replanteo. Izado y presentación de la hornacina mediante grúa. Colocación, aplomado y nivelación. Rejuntado y limpieza. Montaje y desmontaje de apeos complementarios.
Criterio de medición de proyecto: Número de unidades previstas, según documentación gráfica de Proyecto.
Criterio de medición de obra: Se medirá el número de unidades realmente ejecutadas según especificaciones de Proyecto.

| Código | Ud | Descripción | Rendimiento | Precio | Importe |
|---|---|---|---|---|---|
| mt47hph010f | Ud | Hornacina prefabricada de hormigón, para alojamiento de caja de protección y medida de energía eléctrica, de 760x250x1750 mm de dimensiones exteriores, formada por cemento, agregado, fibras de acero y polipropileno, con base de 840x500x500 mm de dimensiones exteriores. (material) | 1.000 | 417.82 | 417.82 |
| mq07gte010c | h | Grúa autopropulsada de brazo telescópico con una capacidad de elevación de 30 t y 27 m de altura máxima de trabajo. (maquinaria) | 0.580 | 81.53 | 47.29 |
| mo041 | h | Albañil de obra civil. (mano de obra) | 0.390 | 10.34 | 4.03 |
| mo087 | h | Ayudante de albañil de obra civil. (mano de obra) | 0.390 | 6.62 | 2.58 |
| % | % | Herramienta menor | 2 % | 471.72 | 9.43 |
|  |  | Costes directos |  |  | 481.15 |
