# Luminaria de farola para alumbrado de zonas peatonales

- Propiedad del archivo: CYPE INGENIEROS, S.A.
- Formato: FIEBDC-3/2002
- Ámbito geográfico: Ecuador
- Divisa: USD
- Costes indirectos: 3.00 %
- Gastos generales: 13.00 %
- Beneficio industrial: 6.00 %
- IVA: 12.00 %

## U Urbanización interior del predio

### UI Iluminación exterior

#### UII Alumbrado de zonas peatonales y jardín

**UII030** Ud Luminaria de farola para alumbrado de zonas peatonales.
Luminaria de fundición de aluminio, acabado lacado de color gris, regulable, de 50 W, factor de potencia mayor de 0,95, de 530 mm de diámetro y 682 mm de altura, con 24 LED SMD 5050, temperatura de color 3000 K, índice de reproducción cromática mayor de 80, índice de deslumbramiento unificado menor de 12, flujo luminoso 6045 lúmenes, con grados de protección IP66 e IK10.
Incluye: Replanteo. Montaje, conexionado y comprobación de su correcto funcionamiento.
Criterio de medición de proyecto: Número de unidades previstas, según documentación gráfica de Proyecto.
Criterio de medición de obra: Se medirá el número de unidades realmente ejecutadas según especificaciones de Proyecto.

| Código | Ud | Descripción | Rendimiento | Precio | Importe |
|---|---|---|---|---|---|
| mt34ena290oh | Ud | Luminaria de fundición de aluminio, acabado lacado de color gris, regulable, de 50 W, factor de potencia mayor de 0,95, de 530 mm de diámetro y 682 mm de altura, con 24 LED SMD 5050, temperatura de color 3000 K, índice de reproducción cromática mayor de 80, índice de deslumbramiento unificado menor de 12, flujo luminoso 6045 lúmenes, con grados de protección IP66 e IK10, para fijar en soporte de 59 mm de diámetro. (material) | 1.000 | 478.26 | 478.26 |
| mq07cce010a | h | Camión con cesta elevadora de brazo articulado de 16 m de altura máxima de trabajo y 260 kg de carga máxima. (maquinaria) | 0.811 | 23.10 | 18.73 |
| mo003 | h | Electricista. (mano de obra) | 0.851 | 10.62 | 9.04 |
| mo102 | h | Ayudante electricista. (mano de obra) | 0.851 | 6.62 | 5.63 |
| % | % | Herramienta menor | 2 % | 511.66 | 10.23 |
|  |  | Costes directos |  |  | 521.89 |
