# Ménsula de hormigón proyectado para borde de piscina con skimmer

- Propiedad del archivo: CYPE INGENIEROS, S.A.
- Formato: FIEBDC-3/2002
- Ámbito geográfico: Ecuador
- Divisa: USD
- Costes indirectos: 3.00 %
- Gastos generales: 13.00 %
- Beneficio industrial: 6.00 %
- IVA: 12.00 %

## U Urbanización interior del predio

### UP Piscinas

#### UPG Vasos, ménsulas y escaleras

**UPG030** m³ Ménsula de hormigón proyectado para borde de piscina con skimmer.
Ménsula de hormigón proyectado para borde de piscina con skimmer, realizada con hormigón f'c=350 kg/cm² (35 MPa), clase de exposición F3 S0 P1 C2, tamaño máximo del agregado 12,5 mm, consistencia blanda, proyectado por vía húmeda, y acero Grado 60 (fy=4200 kg/cm²), con una cuantía aproximada de 10 kg/m³; encofrado perdido formado por tableros cerámicos huecos machihembrados, para revestir, 50x20x3 cm, con las testas rectas, y ladrillos cerámicos huecos dobles, para revestir, 24x11,5x9 cm, con juntas de 10 mm de espesor, recibidos con mortero de cemento confeccionado en obra, con 250 kg/m³ de cemento, color gris, dosificación 1:6, suministrado en sacos. Incluso alambre de atar y separadores.
Criterio de valoración económica: El precio incluye el figurado del acero (corte y doblado) en el taller de fabricación, en obra y el armado en el lugar definitivo de su colocación en obra, pero no incluye las tuberías de desagüe, los skimmers, las boquillas de impulsión ni la toma del limpiafondos.
Incluye: Preparación de la superficie de apoyo. Preparación del mortero. Colocación de los tableros. Asiento de la primera hilada de ladrillos sobre capa de mortero. Colocación y aplomado de miras de referencia. Tendido de hilos entre miras. Colocación de los ladrillos por hiladas a nivel. Colocación de las armaduras con separadores homologados. Proyección del hormigón en capas sucesivas. Curado del hormigón.
Criterio de medición de proyecto: Volumen medido sobre las secciones teóricas de la excavación, según documentación gráfica de Proyecto.
Criterio de medición de obra: Se medirá el volumen teórico ejecutado según especificaciones de Proyecto, sin incluir los incrementos por excesos de excavación no autorizados.

| Código | Ud | Descripción | Rendimiento | Precio | Importe |
|---|---|---|---|---|---|
| mt04lvg020a | Ud | Tablero cerámico hueco machihembrado, para revestir, 50x20x3 cm, con las testas rectas. (material) | 16.667 | 0.81 | 13.50 |
| mt04lvc010c | Ud | Ladrillo cerámico hueco doble, para revestir, 24x11,5x9 cm, densidad 780 kg/m³. (material) | 72.464 | 0.38 | 27.54 |
| mt08aaa010a | m³ | Agua. (material) | 0.004 | 1.83 | 0.01 |
| mt01arg005a | t | Arena de cantera, para mortero preparado en obra. (material) | 0.019 | 24.41 | 0.46 |
| mt08cem000c | kg | Cemento gris en sacos. (material) | 2.911 | 0.17 | 0.49 |
| mt07aco020a | Ud | Separador homologado para cimentaciones. (material) | 10.000 | 0.18 | 1.80 |
| mt07aco060d | kg | Acero en barras corrugadas, Grado 60 (fy=4200 kg/cm²), de varios diámetros, según NTE-INEN-2167 y ASTM A 706. (material) | 10.500 | 1.45 | 15.23 |
| mt08var050 | kg | Alambre galvanizado para atar, de 1,30 mm de diámetro. (material) | 0.120 | 1.83 | 0.22 |
| mt10hes200b | m³ | Hormigón para proyectar, f'c=350 kg/cm² (35 MPa), clase de exposición F3 S0 P1 C2, tamaño máximo del agregado 12,5 mm, consistencia blanda, con una dosificación de cemento de 400 kg/m³, premezclado en planta. (material) | 1.050 | 165.07 | 173.32 |
| mq06hor010 | h | Concretera eléctrica con una capacidad de amasado de 160 l. (maquinaria) | 0.009 | 3.75 | 0.03 |
| mq06gun010 | h | Lanzadora de concreto de hormigón por vía húmeda 33 kW. (maquinaria) | 0.038 | 15.79 | 0.60 |
| op00amo010 |  | Amoladora o radial. | 1.000 | 0.00 | 0.00 |
| mo041 | h | Albañil de obra civil. (mano de obra) | 0.062 | 10.34 | 0.64 |
| mo087 | h | Ayudante de albañil de obra civil. (mano de obra) | 0.177 | 6.62 | 1.17 |
| mo043 | h | Fierrero. (mano de obra) | 0.101 | 10.75 | 1.09 |
| mo090 | h | Ayudante fierrero. (mano de obra) | 0.113 | 6.89 | 0.78 |
| % | % | Herramienta menor | 2 % | 236.88 | 4.74 |
|  |  | Costes directos |  |  | 241.62 |
