# Proyector subacuático para piscina de vaso de hormigón

- Propiedad del archivo: CYPE INGENIEROS, S.A.
- Formato: FIEBDC-3/2002
- Ámbito geográfico: Ecuador
- Divisa: USD
- Costes indirectos: 3.00 %
- Gastos generales: 13.00 %
- Beneficio industrial: 6.00 %
- IVA: 12.00 %

## U Urbanización interior del predio

### UP Piscinas

#### UPI Equipos de iluminación

**UPI020** Ud Proyector subacuático para piscina de vaso de hormigón.
Proyector de luz blanca, de plástico, de color blanco, de 14,5 W de potencia, clase de eficiencia energética E, temperatura de color 3000 K, flujo luminoso 1485 lúmenes, alimentación a 12 V, protección IP68, para piscina de vaso de hormigón, con fijación mediante cruz, tacos y tornillos. Incluso accesorios, sujeciones y material auxiliar.
Incluye: Montaje y fijación. Conexionado. Comprobación de su correcto funcionamiento.
Criterio de medición de proyecto: Número de unidades previstas, según documentación gráfica de Proyecto.
Criterio de medición de obra: Se medirá el número de unidades realmente ejecutadas según especificaciones de Proyecto.

| Código | Ud | Descripción | Rendimiento | Precio | Importe |
|---|---|---|---|---|---|
| mt47pil120aa | Ud | Proyector de luz blanca, de plástico, de color blanco, de 14,5 W de potencia, clase de eficiencia energética E, temperatura de color 3000 K, flujo luminoso 1485 lúmenes, alimentación a 12 V, protección IP68, para piscina de vaso de hormigón, con fijación mediante cruz, tacos y tornillos. (material) | 1.000 | 219.57 | 219.57 |
| mt34www011 | Ud | Material auxiliar para instalación de aparatos de iluminación. (material) | 1.000 | 1.26 | 1.26 |
| mo003 | h | Electricista. (mano de obra) | 0.504 | 10.62 | 5.35 |
| mo102 | h | Ayudante electricista. (mano de obra) | 0.504 | 6.62 | 3.34 |
| % | % | Herramienta menor | 2 % | 229.52 | 4.59 |
|  |  | Costes directos |  |  | 234.11 |
