# Borde de piscina

- Propiedad del archivo: CYPE INGENIEROS, S.A.
- Formato: FIEBDC-3/2002
- Ámbito geográfico: Ecuador
- Divisa: USD
- Costes indirectos: 3.00 %
- Gastos generales: 13.00 %
- Beneficio industrial: 6.00 %
- IVA: 12.00 %

## U Urbanización interior del predio

### UP Piscinas

#### UPR Remates prefabricados

**UPR010** m Borde de piscina.
Formación de borde de piscina con piezas prefabricadas de hormigón, antideslizantes, de 40x100 cm, color blanco, acabado cepillado, recibido con mortero de cemento, confeccionado en obra, dosificación 1:6. Incluso tratamiento de juntas, montaje, colocación y recibido.
Incluye: Replanteo de las piezas. Colocación con mortero de las piezas alineadas, con una ligera pendiente hacia el exterior. Relleno de juntas y limpieza de las piezas.
Criterio de medición de proyecto: Longitud medida según documentación gráfica de Proyecto.
Criterio de medición de obra: Se medirá la longitud realmente ejecutada según especificaciones de Proyecto.

| Código | Ud | Descripción | Rendimiento | Precio | Importe |
|---|---|---|---|---|---|
| mt47prp050a | m | Piezas prefabricadas de hormigón, antideslizantes, de 40x100 cm, color blanco, acabado cepillado, para borde de piscina. (material) | 1.050 | 79.88 | 83.87 |
| mt08aaa010a | m³ | Agua. (material) | 0.006 | 1.83 | 0.01 |
| mt01arg005a | t | Arena de cantera, para mortero preparado en obra. (material) | 0.024 | 24.41 | 0.59 |
| mt08cem000c | kg | Cemento gris en sacos. (material) | 3.750 | 0.17 | 0.64 |
| mt09moe030 | m³ | Mortero especial extrafino. (material) | 0.001 | 146.30 | 0.15 |
| mq06hor010 | h | Concretera eléctrica con una capacidad de amasado de 160 l. (maquinaria) | 0.012 | 3.75 | 0.05 |
| mo041 | h | Albañil de obra civil. (mano de obra) | 0.277 | 10.34 | 2.86 |
| mo087 | h | Ayudante de albañil de obra civil. (mano de obra) | 0.290 | 6.62 | 1.92 |
| % | % | Herramienta menor | 2 % | 90.09 | 1.80 |
|  |  | Costes directos |  |  | 91.89 |
