# Canaleta en borde de piscina

- Propiedad del archivo: CYPE INGENIEROS, S.A.
- Formato: FIEBDC-3/2002
- Ámbito geográfico: Ecuador
- Divisa: USD
- Costes indirectos: 3.00 %
- Gastos generales: 13.00 %
- Beneficio industrial: 6.00 %
- IVA: 12.00 %

## U Urbanización interior del predio

### UP Piscinas

#### UPR Remates prefabricados

**UPR020** m Canaleta en borde de piscina.
Formación de canaleta en borde de piscina compuesta por piezas prefabricadas de hormigón para recogida de aguas de 30 cm de ancho, colocadas sobre solera de hormigón simple f'c=210 kg/cm² (21 MPa), clase de exposición F0 S0 P0 C0, tamaño máximo del agregado 19 mm, consistencia blanda de 10 cm de espesor, recibidas con mortero de cemento, confeccionado en obra, dosificación 1:6, enfoscadas y bruñidas interiormente con mortero de cemento, confeccionado en obra, con aditivo hidrófugo, dosificación 1:3, con ángulos redondeados y posterior revestimiento con poliéster reforzado con fibra de vidrio. Incluso rejilla con textura antideslizante en material plástico de 340 mm de ancho, ensamblada entre sí con dispositivo de unión articulado, perfil soporte y piezas especiales de esquina.
Incluye: Formación de solera. Replanteo del recorrido de la canaleta de drenaje. Montaje de las piezas prefabricadas. Formación de agujeros para conexionado de tubos. Empalme y rejuntado de los colectores a la canaleta de drenaje. Formación del revestimiento superficial. Colocación de la rejilla. Comprobación de su correcto funcionamiento.
Criterio de medición de proyecto: Longitud medida según documentación gráfica de Proyecto.
Criterio de medición de obra: Se medirá la longitud realmente ejecutada según especificaciones de Proyecto.

| Código | Ud | Descripción | Rendimiento | Precio | Importe |
|---|---|---|---|---|---|
| mt10hmf050ade | m³ | Hormigón simple f'c=210 kg/cm² (21 MPa), clase de exposición F0 S0 P0 C0, tamaño máximo del agregado 19 mm, consistencia blanda, premezclado en planta, según NEC-11 y ACI 318. (material) | 0.050 | 95.86 | 4.79 |
| mt11cah010 | m | Canaleta prefabricada de hormigón para recogida de aguas, de 30 cm de ancho, incluso piezas especiales. (material) | 1.050 | 7.44 | 7.81 |
| mt08aaa010a | m³ | Agua. (material) | 0.012 | 1.83 | 0.02 |
| mt01arg005a | t | Arena de cantera, para mortero preparado en obra. (material) | 0.064 | 24.41 | 1.56 |
| mt08cem000c | kg | Cemento gris en sacos. (material) | 12.000 | 0.17 | 2.04 |
| mt08adt010 | kg | Aditivo hidrófugo para impermeabilización de morteros u hormigones. (material) | 0.090 | 1.46 | 0.13 |
| mt47prp030 | m² | Malla de fibra de vidrio. (material) | 1.000 | 3.13 | 3.13 |
| mt47prp040 | kg | Resina de poliéster. (material) | 0.750 | 9.84 | 7.38 |
| mt47prp010 | m | Rejilla de PVC de 34 cm de anchura para canaleta de piscina, de material plástico con textura antideslizante, incluso perfiles soporte y piezas especiales de esquina. (material) | 1.050 | 36.12 | 37.93 |
| mt47prp020 | Ud | Piezas especiales y material complementario. (material) | 1.000 | 1.20 | 1.20 |
| mq06hor010 | h | Concretera eléctrica con una capacidad de amasado de 160 l. (maquinaria) | 0.032 | 3.75 | 0.12 |
| au00auh040 |  | Vibrador de hormigón, eléctrico. | 1.000 | 0.00 | 0.00 |
| mo087 | h | Ayudante de albañil de obra civil. (mano de obra) | 1.536 | 6.62 | 10.17 |
| mo041 | h | Albañil de obra civil. (mano de obra) | 0.756 | 10.34 | 7.82 |
| % | % | Herramienta menor | 2 % | 84.10 | 1.68 |
|  |  | Costes directos |  |  | 85.78 |
