# Preinstalación de contador de riego

- Propiedad del archivo: CYPE INGENIEROS, S.A.
- Formato: FIEBDC-3/2002
- Ámbito geográfico: Ecuador
- Divisa: USD
- Costes indirectos: 3.00 %
- Gastos generales: 13.00 %
- Beneficio industrial: 6.00 %
- IVA: 12.00 %

## U Urbanización interior del predio

### UR Riego

#### URC Contadores

**URC010** Ud Preinstalación de contador de riego.
Preinstalación de contador de riego de 3/4" DN 20 mm, colocado en armario prefabricado, conectado al ramal de acometida y al ramal de abastecimiento y distribución, formada por dos llaves de corte de esfera de latón niquelado; grifo de purga y válvula de retención. Incluso cerradura especial de cuadradillo y demás material auxiliar.
Criterio de valoración económica: El precio no incluye el contador.
Incluye: Replanteo. Colocación y fijación de accesorios y piezas especiales. Conexionado y comprobación de su correcto funcionamiento.
Criterio de medición de proyecto: Número de unidades previstas, según documentación gráfica de Proyecto.
Criterio de medición de obra: Se medirá el número de unidades realmente ejecutadas según especificaciones de Proyecto.

| Código | Ud | Descripción | Rendimiento | Precio | Importe |
|---|---|---|---|---|---|
| mt37sve010c | Ud | Válvula de esfera de latón niquelado para roscar de 3/4". (material) | 2.000 | 10.50 | 21.00 |
| mt37sgl010b | Ud | Grifo de purga de 20 mm. (material) | 1.000 | 8.68 | 8.68 |
| mt37svr010b | Ud | Válvula de retención de latón para roscar de 3/4". (material) | 1.000 | 9.39 | 9.39 |
| mt37cir010a | Ud | Armario de fibra de vidrio de 40x27x13 cm para alojar contador individual de agua de 13 a 20 mm, provisto de cerradura especial de cuadradillo. (material) | 1.000 | 65.30 | 65.30 |
| mt37www010 | Ud | Material auxiliar para instalaciones de plomería. (material) | 1.000 | 2.01 | 2.01 |
| mo008 | h | Plomero. (mano de obra) | 1.072 | 10.62 | 11.38 |
| mo107 | h | Ayudante plomero. (mano de obra) | 0.536 | 6.62 | 3.55 |
| % | % | Herramienta menor | 4 % | 121.31 | 4.85 |
|  |  | Costes directos |  |  | 126.16 |
