# Preinstalación de contador de riego

- Propiedad del archivo: CYPE INGENIEROS, S.A.
- Formato: FIEBDC-3/2002
- Ámbito geográfico: Ecuador
- Divisa: USD
- Costes indirectos: 3.00 %
- Gastos generales: 13.00 %
- Beneficio industrial: 6.00 %
- IVA: 12.00 %

## U Urbanización interior del predio

### UR Riego

#### URC Contadores

**URC010** Ud Preinstalación de contador de riego.
Preinstalación de contador de riego de 2 1/2" DN 65 mm, colocado en armario prefabricado, conectado al ramal de acometida y al ramal de abastecimiento y distribución, formada por dos llaves de corte de compuerta de latón fundido; grifo de purga y válvula de retención. Incluso cerradura especial de cuadradillo y demás material auxiliar.
Criterio de valoración económica: El precio no incluye el contador.
Incluye: Replanteo. Colocación y fijación de accesorios y piezas especiales. Conexionado y comprobación de su correcto funcionamiento.
Criterio de medición de proyecto: Número de unidades previstas, según documentación gráfica de Proyecto.
Criterio de medición de obra: Se medirá el número de unidades realmente ejecutadas según especificaciones de Proyecto.

| Código | Ud | Descripción | Rendimiento | Precio | Importe |
|---|---|---|---|---|---|
| mt37svc010r | Ud | Válvula de compuerta de latón fundido, para roscar, de 2 1/2". (material) | 2.000 | 90.96 | 181.92 |
| mt37sgl010c | Ud | Grifo de purga de 25 mm. (material) | 1.000 | 9.54 | 9.54 |
| mt37svr010g | Ud | Válvula de retención de latón para roscar de 2 1/2". (material) | 1.000 | 77.87 | 77.87 |
| mt37cir010c | Ud | Armario de fibra de vidrio de 85x60x30 cm para alojar contador individual de agua de 50 a 65 mm, provisto de cerradura especial de cuadradillo. (material) | 1.000 | 183.56 | 183.56 |
| mt37www010 | Ud | Material auxiliar para instalaciones de plomería. (material) | 1.000 | 2.01 | 2.01 |
| mo008 | h | Plomero. (mano de obra) | 1.705 | 10.62 | 18.11 |
| mo107 | h | Ayudante plomero. (mano de obra) | 0.853 | 6.62 | 5.65 |
| % | % | Herramienta menor | 4 % | 478.66 | 19.15 |
|  |  | Costes directos |  |  | 497.81 |
