# Fosa séptica de polietileno de alta densidad (PEAD/HDPE)

- Propiedad del archivo: CYPE INGENIEROS, S.A.
- Formato: FIEBDC-3/2002
- Ámbito geográfico: Ecuador
- Divisa: USD
- Costes indirectos: 3.00 %
- Gastos generales: 13.00 %
- Beneficio industrial: 6.00 %
- IVA: 12.00 %

## U Urbanización interior del predio

### US Depuración de aguas residuales domésticas

#### USS Fosas sépticas y filtros

**USS010** Ud Fosa séptica de polietileno de alta densidad (PEAD/HDPE).
Fosa séptica de polietileno de alta densidad (PEAD/HDPE), de 6000 litros, de 1740 mm de diámetro y 2930 mm de altura, para 30 usuarios (H.E.), con boca de acceso de 410 mm de diámetro, boca de entrada y boca de salida de 125 mm de diámetro.
Incluye: Replanteo. Colocación y conexionado de la fosa séptica. Comprobación de su correcto funcionamiento.
Criterio de medición de proyecto: Número de unidades previstas, según documentación gráfica de Proyecto.
Criterio de medición de obra: Se medirá el número de unidades realmente ejecutadas según especificaciones de Proyecto.

| Código | Ud | Descripción | Rendimiento | Precio | Importe |
|---|---|---|---|---|---|
| mt46fsp100f | Ud | Fosa séptica de polietileno de alta densidad (PEAD/HDPE), de 6000 litros, de 1740 mm de diámetro y 2930 mm de altura, para 30 usuarios (H.E.), con boca de acceso de 410 mm de diámetro, boca de entrada y boca de salida de 125 mm de diámetro, para tratamiento primario de aguas residuales. (material) | 1.000 | 3649.96 | 3649.96 |
| mo008 | h | Plomero. (mano de obra) | 3.276 | 11.41 | 37.38 |
| mo107 | h | Ayudante plomero. (mano de obra) | 3.276 | 7.11 | 23.29 |
| % | % | Herramienta menor | 2 % | 3710.63 | 74.21 |
|  |  | Costes directos |  |  | 3784.84 |
